# Bibliothek Wittenberge
Angebotsaufforderung (GAEB DA XML 3.3, DA83)
Projekt: 260_WITT
Währung: EUR
Erstellt mit: GXML Toolbox V3.3 R20220330, ORCA AVA 26.0.8 26.00.08, 14.07.2026

## ATV DIN 18299 - Allgemeine Regelungen für Bauarbeiten jeder Art
ATV DIN 18299 - Allgemeine Regelungen für Bauarbeiten jeder Art
Die nachstehenden Ordnungszahlen beziehen sich auf die Ordnungszahlen der vg. ATV

0.1 ANGABEN BAUSTELLE
01.1
Die Bibliothek Wittenberge befindet sich in zentraler Lage in der Bahnstraße Ecke Zimmerstraße und ist Teil der Haupteinkaufsstraße der Stadt. Schräg gegenüber weitet sich die Straße in den Paul-Lincke-Platz, an dem das renommierte Kulturhaus der Stadt verortet ist.
Das dreigeschossige Gebäude (+Dachgeschoss) wurde Anfang des 20. Jahrhunderts errichtet und wurde ursprünglich als Kaufhaus genutzt. Die Verkaufsflächen erstreckte sich zunächst auf das Erd- und 1.Obergeschoss, wurde später jedoch in das 2. Obergeschoss erweitert. Das ursprünglich weitestgehend ungenutzte Dachgeschoss wurde nach dem Wiederaufbau zum Wohnraum umgenutzt.
Die Fassade und das Dach wurden erst in jüngere Vergangenheit saniert und befinden sich in einem guten Zustand. Sie sind nicht Teil der Baumaßnahme.
Das ehemalige Kaufhaus Wittenberge ist ein denkmalgeschütztes Gebäude mit entsprechenden Anforderungen und soll - in enger Absprache mit der Denkmalpflege - saniert und für die Bibliotheksnutzung umgebaut werden. Das Dachgeschoss bleibt dabei von den Maßnahmen zunächst ausgenommen. Aufgrund des beschriebenen Sanierungszustandes der Fassaden beschränken sich die Baumaßnahmen überwiegend auf den innenräumlichen Aus- und Umbau. Lediglich rückseitig werden Maßnahmen an der Fassade vorgenommen.
Ziel der Maßnahmen ist die innere räumliche Umstrukturierung der offenen Raumbereiche und die Ergänzung um Sanitär und dienenden Nebenräumen. Im 2.OG werden außerdem multifunktional nutzbare Räume geschaffen, die auch eine Nutzung durch externe NutzerInnen möglich machen sollt.
Die vorhandenen Erschließungsflächen wie Treppenhäuser und Aufzug bleiben grundsätzlich im Bestand erhalten, müssen jedoch eine Überarbeitung und Anpassung erhalten.
Das Gebäude hat als Eckgebäude zwei Straßenfassaden und wird straßenseitig an drei Stellen erschlossen.
Die zentrale Lage an der Haupteinkaufsstraße bedingt jedoch eine eingeschränkte Baustellengröße. Die Andienung der Baustelle muss über die Nebenstraße (Zimmerstraße) erfolgen. Aufgrund der Straßenbreite sind die Rangiermöglichkeiten eingeschränkt.
Der Rückwärtige Hof ist nur in Teilbereichen nutzbar. Die Einfahrt muss dabei stets freigehalten werden, da über diese auch Nachbargrundstücke erschlossen werden und die Zuwegung ein Feuerwehrangriffsweg darstellt.
Baufahrzeuge können entlang der Zimmerstraße oder ggf. auch in der Bahnstraße geparkt werden. Anfallende Gebühren beim Parken auf ggf. gebührenpflichtigen Parkplätzen gehen zu Lasten des AN. Sollten öffentliche Flächen oder Verkehrswege verschmutzt werden, hat der AN diese kostenfrei für den AG umgehend zu reinigen.
Den Bietern wird empfohlen, sich durch eine Besichtigung Kenntnis über die örtlichen Gegebenheiten sowie den Zufahrts- und Baustelleneinrichtungsmöglichkeiten zu verschaffen. Aus Unkenntnis der örtlichen Gegebenheiten später geltend gemachte Nachforderungen von Mehrkosten werden abgelehnt.
Bauzeiten:
Gesamtbauzeit:
19.05.2025 - 18.12.2026
Einrichtung Baustelle 19.05.2025-02.06.2025
allgemeine Vorhaltung bis 18.12.2026
0.1.2
Im unmittelbaren Baustellenumfeld befinden sich Wohngebäude. Daher sind lärmverursachende Maschinen und Geräte im Außenbereich innerhalb der BE-Fläche mit möglichst weitem Abstand zur angrenzenden Umgebungsbebauung aufzustellen. Besteht diese Möglichkeit nicht, sind zusätzliche Schallschutzmaßnahmen zu treffen. Diese sind in die EP der Leistungspositionen einzukalkulieren. Es wird besonders auf das Maschinenschutzgesetz und die TA Lärm verwiesen. Diese Vorschriften sind zwingend einzuhalten.
0.1.3
Gebäudekenndaten
Geschosse:
Kellergeschoss + 3 Obergeschoss + Dachgeschoss
Grundfläche:  562m²
BGF Planungsbereich  2188m²
Abmessungen:
Fassade Bahnstraße  17m
Fassade Zimmerstraße  35m
Fassade Hofeinfahrt  17m
Fassade Hof  23m
Brandwand zu Nachbar  12m
Höhenangaben bezogen auf OKFF Gelände 0,00m
OKFF KG  -2,54m
OFFF EG  +0,16m
OKFF 1.OG  +4,56m
OKFF 2.OG  +8,66m
OKFF DG  +12,95m
Traufe straßenseitig  +13,22m
Firsthöhe  +19.23m
0.1.4
Die für die Dauer der Durchführung zur Verfügung stehenden Flächen sind auf dem Baustelleneinrichtungsplan dargestellt. Im nördlichen Baustellenbereich kann die Baustellenfläche nicht befahren werden. Die westliche Baustelleneinrichtungsfläche kann im Bereich der vorhandenen Parkbuchten für die Anlieferung etc. befahren werden.
Die Zimmerstraße kann für die Anlieferung genutzt werden. Wird der Straßenraum für diesen Zweck für einen längeren Zeitraum in Anspruch genommen, muss dies im Vorfeld mit dem AG abgeklärt werden.
0.1.5
Der Straßenraum ist grundsätzlich freizuhalten. Die Hofeinfahrt darf für die Anlieferung genutzt werden. Sie muss jedoch stehts freigehalten werden. Parken von Fahrzeugen ist nicht gestattet. Die Nutzung der Hofflächen außerhalb der im BE-Plan eingezeichneten Flächen ist nicht gestattet.
0.1.6
Die Einbringung von Baumaterialien und der Abtransport von Bauabfällen erfolgt über die vorhandenen Zugänge in das Gebäude und die innenliegenden Treppenräume. Das 2.OG kann zusätzlich im Bereich der Balkone über einen Schrägaufzug angedient werden. Die Nutzung des innenliegenden Aufzuges ist während der gesamten Bauzeit nicht gestattet.
Im Bereich der Fassade Zimmerstraße werden im 1. und 2.OG Fensteröffnungen für die Anbringung einer Schuttrutsche hergerichtet. Die Schuttrutsche selbst wird nicht durch den AG gestellt.
0.1.7
Anschlüsse für Baustrom und Bauwasser werden parallel zur Baustelleneinrichtung hergestellt. Strom und Wasser werden für die Dauer der Bauphase bauseits zur Verfügung gestellt und als prozentuale Umlage bezogen auf den Auftragswerk gemäß Vertrag dem AN als allgemeine Baustellenumlage in Abzug gebracht. Die Stromversorgung wird über einzelne Baustromverteiler im Baustelleneinrichtungsbereich sowie den einzelnen Etagen sichergestellt. Der Anschluss von Gewerke spezifischer Baustelleneinrichtung hat durch das entsprechende Gewerk in Eigenleistung zu erfolgen. Wasser wird den Gewerken über diverse Bauwasseranschlüsse im Baustelleneinrichtungsbereich und ggf. in dem Gebäude zur Verfügung gestellt. Das Verlegen eines Wasseranschlusses mit Hilfe von Wasserschläuchen zu einem entfernten Abnahmepunkt, hat durch den AN zu erfolgen. Es werden ausschließlich die Baustraßen und Fluchtwege, die Flure und Treppenhäuser, innerhalb und außerhalb des Bauwerks im erforderlichen Umfang und nach Vorgabe der Arbeitsstättenrichtlinien beleuchtet, sowie der Außenbereich der Containeranlagen. Die Baubeleuchtungsanlage der einzelnen Geschosse erfolgt nach Erfordernis entsprechend des Baufortschritts. Grundsätzlich sind die AN selbst für die Arbeitsplatzbeleuchtung und der Zuwege zum Arbeitsbereich selbst verantwortlich. Für die Wasserversorgung zu den Arbeitsbereichen und Geschossen hat der AN selbst zu sorgen.
0.1.8
Im Dachgeschoss können Aufenthaltsräume und Flächen zur Lagerung von Werkzeugen zur Verfügung gestellt werden. Diese sind in ihrer Anzahl begrenzt, sodass kein Anrecht auf einen eigenen Raum besteht. Die Belegung der Räume erfolgt in Abstimmung mit der Bauleitung.
Notwendige Materialcontainer oder Mannschaftscontainer können in Abstimmung mit der Bauleitung innerhalb der Baustelleneinrichtungsfläche, jedoch ohne Anspruch auf dauerhafte Nutzung, aufgestellt werden. Ggf. durch den Baufortschritt erforderliches Umsetzen auf Anweisung der Bauleitung ist ohne Kostenerstattung durch den AN durchzuführen. Das Aufstellen von Wohnbaracken oder Wohnwagen ist nicht gestattet.
0.1.9
keine Angaben
0.1.10
keine Angaben
0.1.11
keine Angaben
0.1.12
Alle beim AN anfallenden Abfälle sind in Abfälle zur Verwertung (z.B. Abbruchabfälle - Beton, Mauerwerk, Altholz, Metalle etc.) und in Abfälle zur Beseitigung (z.B. Baumischabfälle etc.) auf der Baustelle zu trennen. Der AN hat die Abfälle ordnungsgemäß zu entsorgen. Die Beseitigung hat unaufgefordert und sofort zu erfolgen. Alle weiteren Zwangsmaßnahmen wie Abmahnungen, Ersatzvornahmen sind für den AN kostenpflichtig. Eine Zwischenlagerung im Gebäude oder auf dem Baugelände, außerhalb der dafür vorgesehenen Abfallbehälter, ist untersagt. Aufgrund der beschränken Baustelleneinrichtungsfläche ist eine Containeraufstellung nur für Containergrößen bis 7m³ möglich.
Die Beseitigung ist durch Annahmebescheinigung der zuständigen Deponie mit Material- und Mengenangaben nachzuweisen. Alle anfallenden Gebühren gehen zu Lasten des AN und sind in die Einheitspreise einzukalkulieren.
Der AN hat am Ende der Arbeitswoche die Baustelle sauber zu hinterlassen. Der AG behält sich vor, nach erfolgloser Abmahnung eine Reinigung der Baustelle durch einen Dritten vorzunehmen. Dabei anfallende Kosten werden auf den AN umgelegt.
0.1.13
keine Angaben
0.1.14
Bäume im Baustellenbereich müssen mit einem Baumschutz gegen mögliche Beschädigungen geschützt werden. Straßenmöblierungen, Schilder etc. werden durch den AG im Vorfeld der Maßnahme rückgebaut.
Die bereits sanierten Fassaden sind vor der Beschädigung durch die Baumaßnahmen  gegen Verschmutzungen und mechanischen Einwirkungen zu schützen.
0.1.15
Keine Angaben
0.1.16
keine Angaben
0.1.17
keine Angaben
0.1.18
keine Maßnahmen am Baugrund
0.1.19
siehe Anlage Baustellenordnung
0.1.20
keine Angaben
0.1.21
siehe Arbeits- und Sicherheitsplan
0.1.22
keine Angaben
0.1.23
Bei der Baustelleneinrichtung sind erforderliche Flächen für die Folgegewerke zu berücksichtigen, da nur eine begrenzte Baustelleneinrichtungsfläche zur Verfügung steht. Es ist zu berücksichtigen, dass es im Bauablauf zu Überschneidungen und zeitgleich durchgeführten Arbeiten von unterschiedlichen Gewerken kommt. Schadstoffsanierungen, Abbruch, Rohbau- und Fassadenarbeiten werden teilweise zeitgleich ausgeführt. Gleiches gilt für Trockenbauarbeiten sowie Installationsarbeiten der TGA Gewerke.
Das willkürliche Aufstellen von Firmenschildern ist nicht zulässig. Bauseits wird ein gemeinsames Bauschild als Plane am Bauzaun aufgehangen. Auf Anfrage kann der AN in Abstimmung mit dem AG über Ort und Größe ein Firmenschild am Bauzaun auf eigene Kosten montieren.

0.2 ANGABEN ZUR AUSFÜHRUNG
0.2.1
Das Gebäude wird in zwei Bauabschnitten saniert und umgebaut. Das Dachgeschoss ist dabei Teil des 2. Bauabschnittes und bis auf wenige Ausnahmen von der Baumaßnahme ausgeklammert.
Die Arbeiten erfolgen grundsätzlich Geschossweise von oben nach unten (ausgenommen KG), sodass folgende Gewerke ungestört in den jeweiligen Etagen mit ihren Arbeiten beginnen können. Die Festlegung der Arbeitsorte erfolgt in Abstimmung mit der Bauleitung.
0.2.2
Der innenliegende Bestandsaufzug kann während der gesamten Baumaßnahme nicht für den Material- oder Personentransprt genutzt werden. Der vertikale Transport kann nur über die drei Treppenräume oder einen fassadenseitigen Schrägaufzug erfolgen. Der Aufzug selbst wird nicht durch den AG gestellt und muss ggf. in die Einheitspreise mit einkalkuliert werden, ebenso wie andere geeignete Hilfsmittel zum Transport.
0.2.3
0.2.4
Der AN ist verpflichtet, sämtliche Flächen der Baustelleneinrichtung einschl. der Zu- und Abfahrtsstraßen, die öffentlichen Bereiche während der Erstellung der Baustelleneinrichtung von baustellenbedingten Verunreinigungen freizuhalten. Eventuelle Verschmutzungen sind sofort zu entfernen. Ergänzend siehe 0.1.12.
Der AN verpflichtet sich dafür zu sorgen, dass die geltenden Vorgaben zum Arbeits- und Unfallschutz, die Vorschriften der Unfallkassen und Berufsgenossenschaft eingehalten werden.
0.2.5
s. Arbeits- und Sicherheitsplan
0.2.6
keine Angaben
0.2.7
keine Angaben
0.2.8
Für die Dauer der Fassadenarbeiten (ab Herstellung der Rohbauöffnungen) wird allen Gewerken eine Fassadenrüstung bauseits gestellt. Die Fassadenrüstung schließt lediglich die beiden Wandbereiche der Hoffassade Achse 2-3 und Achse 4-5 oberhalb des rückwärtigen Anbaus ein. Es ist dem AN untersagt, die Baugerüste eigenmächtig umzubauen. Der AN hat dafür zu sorgen, dass die Gerüste nach Ausführung der Arbeiten zu reinigen sind.
Sanitäreinrichtungen stehen zur Mitbenutzung aller Gewerke, nach Errichtung durch das Gewerk Baustelleneinrichtung, bis zum Ende der Bauzeit zur Verfügung.
0.2.9
Der AN hat Gerüste, Hebezeuge, Kräne, Aufzüge, Aufenthalts- und Lagerräume, Abfallcontainer und dergleichen, welche zur Mitbenutzung von Fremdgewerken gedacht sind, für die Dauer der Bauphase, ggf. über die Vertragsdauer hinaus, vorzuhalten.
0.2.10
keine Angaben
0.2.11
keine Angaben
0.2.12
keine Angaben
0.2.13
Für alle vom AN eingesetzten Materialien und Erzeugnisse sind bauaufsichtliche Zulassungen, Eignungs- und Gütenachweise für den AG durch den AN beizubringen.
Ausführung der Dokumentationsunterlagen: 1x auf Datenträger im PDF-Format.
0.2.14
keine Angaben
0.2.15
Siehe Arbeits- und Sicherheitsplan sowie LV-Position
0.2.16
keine Angaben
0.2.17
Siehe 0.2.2
0.2.18
keine Angaben
0.2.19
keine Angaben
0.2.20
Bevor Leistungen in Nutzungen genommen oder überbaut werden, sind diese formal im Rahmen einer technischen Teilabnahme/Zustandsfeststellung durch die Bauleitung abzunehmen. Durch den AN ist die Abnahme bei der Bauleitung anzumelden. Bis zum  Zeitpunkt der Abnahme hat der AN diese Leistungen im Rahmen der vertraglichen Vereinbarung zu schützen.
0.2.21
keine Angaben
0.2.22
Die Abrechnung der vertraglich vereinbarten Bauleistungen erfolgt nach den übergebenen Ausführungs- und Detailplänen des AG oder der freigegebenen Werkplanung des AN. Sollte zur Abrechnung ein Aufmaß erforderlich sein, so ist dieses durch den AN in Abstimmung mit der Bauleitung durchzuführen. Es ist Sache des AN dafür Sorge zu tragen, dass die Aufmaße rechtzeitig zur Rechnungslegung bei der Bauleitung zur Prüfung vorgelegt werden. Sollten Massennachweise nicht geführt werden können, weil die Leistung überbaut wurde, so ist die Bauleitung berechtigt, diese Massen nach billigem Ermessen festzusetzen.
Sonstiges:
Vor Beginn der Arbeiten ist eine Bauanlaufberatung mit der Bauleitung durchzuführen. Nach Auftragserteilung ist binnen 7 WT der vertraglich vereinbarte Rahmenterminplan gemeinsam mit der Bauleitung mit Zwischenterminen zu untersetzen, die nach Anerkennung Vertragsbestandteil werden. Terminabstimmungen sind mit 14-tägigen Vorlauf zu planen Alle Arbeiten sind unter der ständigen Aufsicht erfahrener, verantwortungsbewusster Bauleiter, Poliere und Vorarbeiter auszuführen. Die entsprechende Qualifikation ist auf Anforderung durch die Bauleitung nachzuweisen. Bauleiter, Poliere und Vorarbeiter müssen zwingend der deutschen Sprache mächtig sein. Auf die Eigen-Koordinationsverpflichtung der AN wird explizit hingewiesen.
Alle Arbeiten müssen Hand in Hand mit den am Bau beteiligten Gewerken abgestimmt und ausgeführt werden. Wöchentlich wird mind. 1x eine gemeinsame Bauberatung mit den beteiligten Gewerken durchgeführt. Die Teilnahme an der Bauberatung während der Bauausführung ist für den AN verpflichtend.  Ein Fernbleiben ist unaufgefordert zu entschuldigen.
Die nachfolgenden Leistungen sind für den Betrieb auf der Baustelle auszuführen. Die aufgeführten Massen sind keine Bestellgrundlage und werden individuell von der örtlichen Bauleitung koordiniert und nach Erfordernis und Abstimmung zur Ausführung gebracht.
Der AN haftet für sämtliche Materialien, die auf der Baustelle eingesetzt werden, eigenverantwortlich. Bei Verlust durch Beschädigung oder Diebstahl kann der AN keine Ansprüche gegenüber dem AG geltend machen. Sämtliche Materialien für die Baustelleneinrichtung verbleiben im Eigentum des Errichters und gehen nach Beendigung der Baumaßnahme zurück an den Errichter.
Hinweis zur Vorhaltungszeit:
Das Vorhalten und die Vorhaltezeit/ Dauer beinhaltet das Vorhalten, Unterhalten, Warten und Betreiben der Geräte, sowie Container, etc..
Beispiel Berechnung der Vorhaltezeit:
Vorhaltezeit für Bauzaun (exemplarisch):
Menge Bauzaun x Vorhaltezeit je Meter = Gesamt-Meter-Wochen
z.B.: 5 Meter x 20 Wochen = 100 m Wo
Hinweise öffentlicher Raum:
Der Arbeitsbereich des AN ist so zu sichern und zu kennzeichnen, dass eine Gefährdung und Behinderung Dritter, insbesondere von Personen und Gerät vermieden wird. Flucht und Rettungswege dürfen auch bei Materialtransport nicht blockiert werden. Der Auftragnehmer hat den Anweisungen der örtlichen Bauleitung und dem Sicherheits- und Gesundheitskoordinator (SiGeKo) entsprechend Folge zu leisten.
Hinweise zu Stundenlohnarbeiten:
Vergütet werden nur die tatsächlich geleisteten Stundenlohnarbeiten, soweit sie mit Zustimmung des AG ausgeführt werden. Stundenlohnarbeiten sind vor der Ausführung von dem AG zu genehmigen und spätestens am darauffolgenden Werktag der Bauleitung des AG zur Unterschrift vorzulegen. Zulagen, wie z. B. Auslösungen, Überstunden-, Sonn- und Feiertagszuschläge werden nicht gesondert vergütet.
Reguläre Arbeitszeiten:
Montag bis Freitag 6 bis 20 Uhr, Samstag 7-16 Uhr
Montag bis Freitag sind von 06:00 bis 07:00 Uhr sowie 19:00 bis 20:00 Uhr und Freitag und Samstag von 06:00 bis 07:00 Uhr sowie 15:00 bis 20:00 (freitags) bzw 16.00 Uhr (samstags) nur Tätigkeiten gestattet, die keinen Lärm verursachen. Sollte es notwendig werden außerhalb dieser Zeiten Arbeiten zu verrichten, muss das beim Landesamt für Umwelt beantragt werden. Vier Wochen Bearbeitungszeit sind vorab einzuplanen.

## ZTV - Zusätzliche Technische Vertragsbedingung
1.Geltungsbereich
Ergänzend zur VOB gelten die folgenden gesetzlichen Grundlagen und Normen::
· DIN 32975 Gestaltung visueller Informationen im öffentlichen Raum
· DIN 32976 Blindenschrift
· DIN 32984 Bodenindikatoren im öffentlichen Raum
· DIN 32986 Taktile Schriften und Beschriftungen
· DIN 18 040 barrierefreies Bauen
· DIN 18 360 Metallbauarbeiten
· DIN 18 363 Maler- und Lackierarbeiten
· technische Merkblätter des Bundesausschusses für Farbe und Sachwertschutz (BFS), Frankfurt/M., mit allen darin genannten Normen in der jeweils gültigen Fassung
· alle anwendbaren DIN-Normen in der zum Angebotszeitpunkt gültigen Fassung, welche sich auf das vorgesehene Material und dessen Verarbeitung nach den neuesten Kenntnissen der Technik beziehen.
Es wird hingewiesen auf:
· Die Ausführungsunterlagen des AG (siehe Anlagen) sind ein grundlegender Bestandteil der Leistungsbeschreibung.
· Die Materialstärken der Metallbleche können nach statischen Erfordernissen optimiert werden.

2. Allgemein
Das Leistungsverzeichnis Leit- und Orientierungssystem versteht sich als Gesamtpaket bestehend aus unterschiedlichen Unterlagen, die sich wie folgt gliedern:
1. Leistungsbeschreibung als maßgebende Unterlage
2. Übersichtspläne als Zuordnungshilfe der Elemente im Gebäude
3. Detailplanung als ergänzende Planunterlage für die Ausführung
4. Grafiken als Gestaltungsgrundsatz für die Elemente
Regeldetails verstehen sich grundsätzlich als Orientierung hinsichtlich der Ausführung und sind an die in den jeweiligen LV Positionen beschriebenen Spezifikationen anzupassen.
2.1 Leitsystem - Beschreibung
Gegenstand des Leistungsbereiches ‚Leit- und Orientierungssystem‘ sind die Herstellung und Lieferung von taktilen Informationstafeln, Tür- und Handlaufbeschilderungen, kontrastreiche Wegeleitelemente sowie Folienbeklebungen, einschließlich des Anbringens aller Bestandteile in den jeweiligen Räumen nach Übersichtsplan und die Entsorgung der Verpackungsmaterialien.
2.2 Übersichtsplan
Neben der Beschreibung in den technischen Vorbemerkungen und dem LV-Text sind auch die Informationen und Abbildungen der beigelegten Übersichtspläne Teil der Leistungsbeschreibung. Mithilfe der Elementnummern und textlichen Beschreibungen lassen sich die Positionen verorten. Die exakte Positionierung ist vor Anbringung der Bestandteile mit der Bauleitung vor Ort festzulegen.
Folgende Plangrundlage ist zu beachten:
- WITT_AFU_LSY-Ü_0EG / WITT_AFU_LSY-Ü_1OG / WITT_AFU_LSY-Ü_2OG
- WITT_Rettungswegpläne-A3_00KG - 3DG
2.3 Ausführungsdetails
Wesentlicher Bestandteil der Leistungsbeschreibung sind die beigefügten Detailzeichnungen, in welchen die Komposition und Beschaffenheit der beschriebenen Positionen spezifiziert werden. Angaben zur grafischen Gestaltung und Abmessung sind den Zeichnungen zu entnehmen. Diese werden bei der Beauftragung als Vektorgrafik zur Verfügung gestellt und sind ausschließlich zu verwenden.
Folgende Plangrundlage ist zu beachten:
Taktiles Leitsystem:
- WITT_AFU_LSY-AF
- WITT_AFU_LSY-TS_A
- WITT_AFU_LSY-TS_B
- WITT_AFU_LSY-TS_C
- WITT_AFU_LSY-TS_TSH1
- WITT_AFU_LSY-TS_TSH2
Nicht Taktiles Leitsystem:
- WITT_AFU_LSY-WSA
- WITT_AFU_LSY-WFA
- WITT_AFU_LSY-WSI
- WITT_AFU_LSY-WFI
- WITT_AFU_LSY-WAI
- WITT_AFU_LSY-3D
Folienbeklebung:
- WITT_AFU_LSY-FB
2.4 Grafiken
Neben der Beschreibung in den technischen Vorbemerkungen und dem LV-Text sind auch Grafiken Teil der Leistungsbeschreibung. Mithilfe der Index-Nummern lassen sich die Elemente zuordnen. Die finalen Druckdateien sind vor Produktionsbeginn durch den AG freizugeben.
Folgende Plangrundlage ist zu beachten:
Taktiles Leitsystem
- WITT-LSY_TS_01_Geschossübersicht-0EG
- WITT-LSY_TS_02_Geschossübersicht-1OG
- WITT-LSY_TS_03_Geschossübersicht-2OG
- WITT-LSY_TS_04_Übersicht-Aufzug-0EG
- WITT-LSY_TS_05_WCs-0EG
- WITT-LSY_TS_06_WCs-1OG
- WITT-LSY_TS_07_WCs-2OG
- WITT-LSY_TS_08_Aufzug-2OG
Nicht Taktiles Leitsystem
- WITT_LSY_3D_01_51
- WITT_LSY_WFA_01A_Bücherrückgabe
- WITT_LSY_WFA_01B_Bücherrückgabe
- WITT_LSY_WFA_02_Pfeil
- WITT_LSY_WSA_01_Veranstaltung
- WITT_LSY_WSI_01_Aufzugskabine
- WITT_LSY_WSI_02_TH2-EG
- WITT_LSY_WSI_03_TH2-1OG
- WITT_LSY_WSI_04_TH2-2OG
- WITT-LSY_WAI_01_EG-Zeitschriften
- WITT-LSY_WFI_05_EG-Kopieren
Folienbeklebung
- WITT-LSY-FB_01_Öffnungszeiten
- WITT-LSY-FB_M
- WITT-LSY-FB-Übersicht
2.5 Messungen / Höhenangaben / Maße u. Mengen / Maßtoleranzen
Die zur Durchführung der eigenen Leistungen erforderlichen Messungen u. Bauabschnürungen sind eigenverantwortlich zu erbringen. Die in der Leistungsbeschreibung und in den Zeichnungen angegebenen Maße u. Höhenangaben sind Nennmaße. Die zur Fertigung nötigen Istmaße sind durch örtliches Aufmaß zu ermitteln. Die in der Leistungsbeschreibung angegebenen Maße und Mengen sind vor Ausführung der Leistung zu prüfen. Abweichungen sind unverzüglich mit dem Fachplaner / der Objektüberwachung abzustimmen. Ggf. kann vom Auftraggeber aus terminlichen Gründen eine Fertigung nach Plangrundlagen gefordert werden.
2.6 Ausführungszeichnungen / Werkstattplanung
Nach Auftragserteilung, gemäß Terminvorgabe AG, siehe Deckblatt LV, hat der AN unverzüglich die endgültigen Werkstattzeichnungen gemäß den Vorgaben der Architekten dem AG zur Genehmigung vorzulegen. Diese Leistung wird nicht gesondert vergütet, sondern ist in die Einheitspreise einzukalkulieren.
Mit der Fertigung darf erst begonnen werden, wenn die Werkszeichnungen vom AG o. dessen Bevollmächtigten mit Genehmigungsvermerk für die Ausführung freigegeben sind. Ein Prüfungs- u. Freigabezeitraum von ca. 2 Wochen ist zu berücksichtigen.
2.7 Prüfnachweise, Gutachten und andere Nachweise
Dem Angebot beizufügen sind alle Prüfzeugnisse und Gutachten amtlich anerkannter Inländischer Materialprüfanstalten oder vergleichbarer Einrichtungen, die für den Nachweis der Einhaltung der gestellten Forderungen erforderlich sind.
Für sämtliche Materialien und Werkstoffe sind Abnahmezeugnisse nach DIN EN 10204 Ziffer 3.1.B einzureichen. Ggf. sind weitere Unterlagen dieser Art auf Wunsch der Architekten oder des AG nachzureichen. Die Vorlage solcher Unterlagen sind in die Einheitspreise einzukalkulieren. Aus den Zeichnungen und Prüfzeugnissen muss eindeutig hervorgehen, dass es sich um die angebotene Konstruktion handelt. Unterlagen über andere in Firmenprogrammen mögliche Konstruktionen können nicht berücksichtigt werden. Die angegebenen Abmessungen und Qualitäten sind lediglich als Vordimensionierung und ästhetische Richtlinie zu verstehen und eigenverantwortlich statisch auszulegen. Die Kosten dafür sind in die Einheitspreise einzukalkulieren.
2.8 Bemusterung
Zur fachtechnischen Begutachtung sind dem Angebot zur Angebotsabgabe Bildprospekte und technische Beschreibungen beizulegen.
Nach Erhalt der Planunterlagen und vor der Produktion der Schriftzüge, Tafeln und Leitelementen muss ein Farbabgleich bemustert und vom AG freigegeben werden. Die Vorlage von angebotenen Materialproben und Musterstücken zur weiteren Klärung des Angebotes hat nach Aufforderung durch den AG unentgeltlich zu erfolgen. Der AG behält sich vor 1-3 Muster je Leitelement einzufordern. Der Bieter erklärt sich einverstanden, dass vor Auftragsvergabe eine Bemusterung der angebotenen Fabrikate ohne zusätzliche Kosten im Hause des Bauherrn in Wittenberge durchgeführt wird.
Der Auftraggeber behält sich vor, nach einer Bemusterung/vor der Beauftragung die Angaben zur
Beschaffenheit und Farben zu ändern, soweit sich diese in den gleichen Preis- /Qualitätskategorien
bewegen.
2.9 Reinigung
Alle Oberflächen des Leitsystems sind mit geeigneten, nichtaggressiven Mitteln sauber zu reinigen. Die entsprechenden Richtlinien von Gütegemeinschaften für die vorhandenen Oberflächen sind zu beachten. Die Reinigung ist in die Einheitspreise einzukalkulieren u. wird nicht gesondert vergütet.
2.10 Schutzvorkehrungen der eigenen Leistungen
Die Oberflächen u. deren Elemente sind wirkungsvoll zu schützen, z. B. mit Folie o. Kartonagen abzudecken, dass durch die nachfolgenden Gewerke, keine Beschädigungen und Verschmutzungen durch Bauelementen entstehen können. Die Unterhaltung und der Abbau der Schutzmaßnahme ist Leistung des AN und ist in die Einheitspreise einzurechnen.
2.11 Revisionsunterlagen und Einweisung des Auftraggebers
Nach Fertigstellung der Leistung hat der AN dem Auftraggeber binnen 18 Werktagen, jedoch stets vor Anforderung der Schlusszahlung, folgende Revisionsunterlagen zu übergeben:
· Gebrauchsanweisungen
· Pflege- und Wartungsanleitungen
· Betriebs- und Zertifikationsunterlagen
· Herstellernachweise und deren Gewährleistungsbescheinigungen
Für alle gelieferten oder eingebauten Materialien sind die erforderlichen Revisionsunterlagen in dreifacher Ausfertigung vom AN zu übergeben.
Die Kosten der Revisionsunterlagen sowie der Einweisung sind in die Einheitspreise einzukalkulieren.
2.12 Bauablauf
Nach Auftragserteilung hat der AN dem Auftraggeber auf Grundlage der vorgegebenen Ausführungstermine, siehe Deckblatt LV, einen nach Planungsabschnitten gegliederten Terminplan zur Genehmigung vorzulegen. Die Montage des Leit- und Orientierungssystems ist nach Bauzeitenplan zu beginnen und kontinuierlich nach Bauablaufplan fortzuführen.

3. Werkstoffe, Oberflächen, Einbauteile, Verarbeitungsanforderungen
3.1 Werkstoffe
3.1.1 Stahl
Wandschilder, -fahnen und Türschilder werden aus lackiertem Stahl oder Edelstahl hergestellt. Die Beschriftungen sind dabei als innenliegende Kolorierung oder als Fräsungen vorzusehen. Die zu verwenden Farben sind den einzelnen Positionen der Leistungsbeschreibung sowie der Detailplanung zu entnehmen. In der Planung sind verschiedene Farben enthalten. Die exakte Zuordnung ist den jeweiligen Positionen zu entnehmen.
3.1.2 Aluminium
3D-Schriftzüge, Sicherheitsbeschilderungen und außenliegende Schilder werden aus Aluminiumverbundplatte, lackiertem oder mit Folie kaschiertem Aluminium hergestellt. Die zu verwenden Farben sind den einzelnen Positionen der Leistungsbeschreibung sowie der Detailplanung zu entnehmen.
3.1.3 ESG-Glas
Ein außenliegendes Schild wist aus ESG-Glas hergestellt, das rückseitig mit Digitagldruck versehen wird. Die zu verwenden Farben sind den einzelnen Positionen der Leistungsbeschreibung sowie der Detailplanung zu entnehmen.
3.1.4 Unterkonstruktion
Alle erforderlichen Unterkonstruktionen und Befestigungsmaterialien sind in das Angebot mit einzukalkulieren. Soweit nicht anders den LV -Positionen zu entnehmen, dürfen alle Befestigungen in eingebautem Zustand nicht sichtbar sein.
3.1.5 Bodenindikatoren
Alle Bodenindikatoren werden als Einzelnoppe / -leistreifen in Form eines Kegelstumpfs aus Polyethan gefertigt. Die Noppenindikatoren werden als Einzelklebung auf den Oberboden aufgebracht. Die erforderlichen Befestigungsmittel sind in die Einheitspreise mit einzukalkulieren. Alle Befestigungen dürfen in eingebautem Zustand nicht sichtbar sein. Die zu verwenden Farben sind den einzelnen Positionen der Leistungsbeschreibung sowie der Detailplanung zu entnehmen.
3.1.6 Folienbeklebungen
Für die Beklebung sind grundsätzlich lichtechte, computergeschnittente Hochleistungsfolien in transluzenter oder blickdichter Ausführung zu verwenden, die für eine dauerhafte und beständige Beklebung ausgelegt sind. Sie müssen Außeneinwirkungen und Reinigungsmitteln standhalten. Für transluzent ausgeschriebene Beklebungen sind Folien mit einer angemessenen Lichtdurchlässigkeit zu wählen.
Eventuell lose anhaftende Staub-Partikel auf bauseitigen Wänden müssen vor der Verklebung mit einem Sauger/Bürstenvorsatz entfernt werden. Die Gläser müssen vom AN zudem auf Fingerabdrücke und sonstige Verschmutzungen geprüft und zur Herstellung einer optimalen Arbeitsoberfläche gegebenenfalls durch den AN nachgereinigt werden.
Die Kaschierung muss blasen- und faltenfrei erfolgen. Sie muss frei von Verunreinigungen unter der Folie sein. Der AN hat die Grafiken lot- und satzgerecht in fertiger Arbeit aufzubringen. Die genaue Positionierung ist mit dem Bauleiter vor Ort abzustimmen und festzulegen.
Folienklebungen kommen in folgenden Bereichen zum Einsatz:
· Klebefolien auf lackierten Türblättern
· Glasklebefolien als Sichtschutz
· Glasklebefolien als Sicherheitsmarkierung
· Klebefolien als Beschriftung auf Glas, HPL beschichteten Möbelbauplatten und Wandoberflächen
In der Planung sind verschiedene Farben enthalten.

3.1.7 Hochleistungsfolie mit UV Direktdruck
Für die Handlaufbeklebung sind grundsätzlich gefräste Hochleistungsfolien mit taktilem UV Direktdruck zu verwenden, die für eine dauerhafte und beständige Beklebung ausgelegt sind. Sie müssen Außeneinwirkungen und Reinigungsmitteln standhalten.
Eventuell lose anhaftende Staub-Partikel auf bauseitigen Wänden müssen vor der Verklebung mit einem Sauger/Bürstenvorsatz entfernt werden. Die Gläser müssen vom AN zudem auf Fingerabdrücke und sonstige Verschmutzungen geprüft und zur Herstellung einer optimalen Arbeitsoberfläche gegebenenfalls durch den AN nachgereinigt werden.
Die Kaschierung muss blasen- und faltenfrei erfolgen. Sie muss frei von Verunreinigungen unter der Folie sein. Der AN hat die Grafiken lot- und satzgerecht in fertiger Arbeit aufzubringen. Die genaue Positionierung ist mit dem Bauleiter vor Ort abzustimmen und festzulegen.
Die Handlaufbeklebungen kommen in folgenden Bereichen zum Einsatz:
· lackierte Holzhandläufe mit Omegaquerschnitt im Treppenhaus 2
· lackierte Holzhandläufe mit Rundquerschnitt 40 mm im Treppenhaus 3

3.2 Bemusterung
Alle Oberflächen und Werkstoffe sowie Kantenausführungen und Stoßfugen sind vorab zu bemustern und vom AG freizugeben. Muster werden Eigentum des AG. Der AG behält sich vor 1-3 Muster je Leitelement einzufordern. Die Leistung ist gem. ZTF-Ziffer 2.7 in die Einheitspreise einzukalkulieren und wird nicht besonders vergütet.
3.3 Bauweisen
3.3.1 allgemein
Grundsätzlich müssen alle zum betriebsfertigen Zustand der angebotenen Elemente des Leit- und Orientierungssystems notwendigen Einzel- und Zubehörteile, die zur Zweckmäßigkeit, Baubarkeit und für die gewünschte Form erforderlich sind, im Angebot enthalten sein, auch wenn diese nicht bei jeder Position besonders erwähnt, gezeichnet oder beschrieben sind. Alle für eine vollständige fix- und fertige Leistung notwendigen Elemente, Verbindungsmittel, Anschlüsse und Montagearbeiten sind in die Gesamtleistung einzukalkulieren.
· Klebungen sind den zu erwartenden Beanspruchungen anzupassen
· Die in den Architekturzeichnungen angegebenen Dimensionierungen der Werkstoffe sind vom AN eigenverantwortlich den statischen Erfordernissen und falls nötig in den Dimensionen anzupassen um zusätzliche Aussteifungsmaßnahmen zu minimieren.
· Zur Vereinfachung der Werkstücke sind Montagestöße zulässig, die vorab mit den Architekt*innen in Art und Lage abzustimmen sind

3.3.2 Wandtafel und Türschild taktil
Die Wandtafeln sind gem. ZTF Ziffer 3.1.1 auszuführen. Wandtafeln sind als einfache oder gebogene wandhängende Trägerplatten mit aufkaschierten Beschriftungsplatten gemäß Detailzeichnung gefertigt. Wandtafeln sind grundsätzlich als lackierte Stahlblechtafel mit kontrastreicher, kolorierter Profil- und Brailleschrift und Piktogrammen gefertigt. Die erhaben ausgeführten Einzelbuchstaben und Piktogramme sind mechanisch mittels Steckstiften auf dem Trägermaterial befestigt. Die Profilschrift wird als Majuskel und gem. DIN 32986 ausgeführt. Die Brailleschrift wird nach DIN 32976 in Vollschrift nach Marburger Systematik ausgeführt. Die jeweiligen Spezifikationen werden den LV Pos. und der beigefügten Detailplanung entnommen. Die Schraubmontage erfolgt versteckt mit 20 mm Abstand zur Wand.
Angeb. Fabrikat: ..................................................................
(vom Bieter einzutragen)

3.3.3 Wandtafel kontrastreich
Die Wandtafeln sind gem. ZTF Ziffer 3.1.1 auszuführen. Wandtafeln sind als einfache oder gebogene wandhängende Trägerplatten gemäß Detailzeichnung gefertigt. Die zu verwenden Farben sind den einzelnen Positionen der Leistungsbeschreibung sowie der Detailplanung zu entnehmen. Die jeweiligen Spezifikationen werden den LV Pos. und der beigefügten Detailplanung entnommen. Die Schraubmontage erfolgt versteckt mit 20 mm Abstand zur Wand.
Angeb. Fabrikat: ..................................................................
(vom Bieter einzutragen)
Von außen sichtbare Schraubverbindungen sind nicht zulässig.

3.3.4 Aufmerksamkeitsfelder
Die Aufmerksamkeitsfelder und Leitstreifen sind gemäß ZTF-Ziffer 3.1.4 auszuführen. Die Montage der Einzelnoppen/-leitstreifen erfolgt auf den Parkett- und Kautschukböden mittels geeigneter Kleber. Die Wahl eines geeigneten Klebers ist im Vorfeld an den jeweiligen Oberboden anzupassen. Die erforderlichen Befestigungsmittel sind in die Einheitspreise mit einzukalkulieren. Alle Befestigungen dürfen in eingebautem Zustand nicht sichtbar sein.
Folgende Oberböden sind zu beachten:
· Holzparkett
· Kautschuk
Angeb. Fabrikat: ..................................................................
(vom Bieter einzutragen)

3.3.5 Klebefolien
Glas-Klebefolien
Die Glas-Klebefolien werden als Sicherheitsmarkierung und Sichtschutzbeklebungen gem. ZTV 3.1.5 auf die Glasoberflächen aufgebracht. Die erforderlichen Vorbereitungen des Untergrundes sind in die Einheitspreise mit einzukalkulieren. Alle Glas-Klebefolien müssen den üblichen Beanspruchungen eines öffentlichen Gebäudes standhalten. Die Anforderungen der DIN 32975 sind einzuhalten. Die jeweiligen Spezifikationen werden den LV Pos. und der beigefügten Detailplanung entnommen.
Angebotenes Fabrikat:....................................
(vom Bieter einzutragen)

Tür-Klebefolien
Die Tür-Klebefolien werden gem. ZTV 3.1.5 als Beschriftungselemente auf die lackierten Türblätter aufgebracht. Die erforderlichen Vorbereitungen des Untergrundes sind in die Einheitspreise mit einzukalkulieren. Alle Tür-Klebefolien müssen den üblichen Beanspruchungen eines öffentlichen Gebäudes standhalten. Alle Beschriftungselemente werden als Einzelbuchstaben verklebt. Die jeweiligen Spezifikationen werden den LV Pos. und der beigefügten Detailplanung entnommen.
Angebotenes Fabrikat:....................................
(vom Bieter einzutragen)

Klebefolien für HPL-Oberflächen
Die Klebefolien für HPL-Oberflächen werden gem. ZTV 3.1.5 als Beschriftungselemente auf die Einbaumöbel aufgebracht. Die erforderlichen Vorbereitungen des Untergrundes sind in die Einheitspreise mit einzukalkulieren. Alle Klebefolien müssen den üblichen Beanspruchungen eines öffentlichen Gebäudes standhalten. Alle Beschriftungselemente werden als Einzelbuchstaben verklebt. Die jeweiligen Spezifikationen werden den LV Pos. und der beigefügten Detailplanung entnommen.
Angebotenes Fabrikat:....................................
(vom Bieter einzutragen)

Klebefolien für Wandoberflächen
Die Klebefolien für Wandoberflächen werden gem. ZTV 3.1.5 als Beschriftungselemente auf die gestrichenen Putz- und Trockenbauwände aufgebracht. Die erforderlichen Vorbereitungen des Untergrundes sind in die Einheitspreise mit einzukalkulieren. Alle Klebefolien müssen den üblichen Beanspruchungen eines öffentlichen Gebäudes standhalten. Alle Beschriftungselemente werden als Einzelbuchstaben verklebt. Die jeweiligen Spezifikationen werden den LV Pos. und der beigefügten Detailplanung entnommen.
Angebotenes Fabrikat:....................................
(vom Bieter einzutragen)

3.3.6 Handlaufbeschriftung
Die Handlaufbeschriftung ist gem. ZTF Ziffer 3.1.6 als selbstklebende Hochleistungsfolie mit erhabenem UV-Direktdruck auszuführen. Die Profilschrift wird als Majuskel und gem. DIN 32986 ausgeführt. Die Brailleschrift wird nach DIN 32976 in Vollschrift nach Marburger Systematik ausgeführt. Die jeweiligen Spezifikationen werden den LV Pos. und der beigefügten Detailplanung entnommen.
Angeb. Fabrikat: ..................................................................
(vom Bieter einzutragen)

## 18 Leitsystem

### Titel 01 Taktiles Leit- und Orientierungssystem

#### Untertitel 01.01 Taktile Geschossübersichten

**01.01.1 Wandschild Geschossübersicht Bibliotheksbereiche, EG, Stahlblech**
Taktiles Wandschild gem. ZTV 3.3.2 als wandhängendes Trägerblech mit aufgesetzten, erhaben ausgeführten Einzelbuchstaben und Piktogrammen, mechanisch mittels Steckstiften auf dem Trägermaterial befestigt; Oberfläche dauerhaft, vandalismushemmend und für taktile Wahrnehmung geeignet. Profilschriften als kegelstumpfförmige Querschnitte und ergänzender Braillebeschriftung sowie taktilen Piktogrammen gemäß Zeichnung und nachfolgenden Angaben, gerade angeordnet. Abmessungen, Oberflächen und Ausführung gemäß Architektenplänen und nachfolgender Einzelbeschreibung als funktionstüchtige Einheit inklusive Anschlüsse, Fügungen und Bohrungen herstellen, liefern u. montieren, einschließlich Werkstattzeichnung (M 1:20 als Übersicht, mit Detailzeichnungen für Anschluss und Fügung M 1:5-1:1 nach Erfordernis).
Plannr.: WITT-Ü-LSY_0EG
Ausführungsdetail: WITT-LSY-TS_A
Elementnr./Druckdatei: WITT-LSY-TS_01_Geschossübersicht-0EG
Einbauort: Erdgeschoss, rechts von Haupttreppe (TH3)
Abmessungen: HxB = ca. 640 x 360 mm
Montagehöhe: OK Wandschild ca. 1,75 m nach Abstimmung vor Ort
Anforderung an die Barrierefreiheit sind zu beachten
Profilschrift: gem. DIN 32986
Brailleschrift: gem. DIN 32976 als Vollschrift nach Marburger Systematik
Alle Schriftzüge sind als Majuskeln auszuführen.
Schriftart:  DBSV Profilschrift - pos
Versalhöhe:  25 mm, 35 mm
Leuchtdichtekontrast: > 0,70
Farbe Schrift:  ähnlich Grauweiß - RAL 9002
  ähnlich Signalschwarz - RAL 9004 und nach Bemusterung
Position:  linksbündig gem. Detailplanung
Material:  Stahlblech
Trägerblech:  wandhängende Metallblechtafel mit taktiler Beschriftung gem. ZTV 3.3.2
Materialstärke:  d= 2 mm und nach Erfordernis
Farbe:  ähnlich Grauweiß - RAL 9002
  ähnlich Signalschwarz - RAL 9004 und nach Bemusterung
Untergrund:  Trockenbau
Montage:  Schraubmontage verdeckt mit 20 mm
  Abstand zur Wand mittels Befestigungsagraffe
Verortung:  Positionierung gem. Übersichtsplanung und nach Abstimmung vor Ort
Profilschrift als kegelstumpfförmiger Querschnitt sowie Braillebeschriftung (Information analog zu den Profilschriftzügen)
Zeichenanzahl pro Schild: ca. 180 Stk
Piktogramme pro Schild: 8 Stk
Menge: 1,000 St

**01.01.2 Wandschild Geschossübersicht Bibliotheksbereiche, 1.OG, Stahlblech**
Wie Position 1.01.01 jedoch:
Plannr.: WITT-Ü-LSY_1OG
Ausführungsdetail: WITT-LSY-TS_A
Elementnr./Druckdatei: WITT-LSY-TS_02_Geschossübersicht-1OG
Einbauort: 1.Obergeschoss, in der Nähe von Haupttreppe (TH3)
Menge: 1,000 St

**01.01.3 Wandschild Geschossübersicht Bibliotheksbereiche, 2.OG, Stahlblech**
Wie Position 1.01.01 jedoch:
Plannr.: WITT-Ü-LSY_2OG
Ausführungsdetail: WITT-LSY-TS_A
Elementnr./Druckdatei: WITT-LSY-TS_03_Geschossübersicht-2OG
Einbauort: 2.Obergeschoss, in der Nähe von Haupttreppe (TH3)
Untergrund: verputztes Mauerwerk
Menge: 1,000 St

**01.01.4 Wandschild Geschossübersicht Hintereingang, EG, Stahlblech**
Wie Position 1.01.01 jedoch:
Plannr.: WITT-Ü-LSY_0EG
Ausführungsdetail: WITT-LSY-TS_B
Elementnr./Druckdatei: WITT-LSY-TS_04_Übersicht-Aufzug-0EG
Einbauort: Erdgeschoss, Hintereingang, rechts von Aufzug
Abmessungen: HxB = ca. 340 x 340 mm
Montagehöhe: OK Wandschild ca. 1,60 m nach Abstimmung vor Ort
Untergrund: verputztes Mauerwerk
Zeichenanzahl pro Schild: ca. 85 Stk
Piktogramme pro Schild: 1 Stk
Menge: 1,000 St

#### Untertitel 01.02 Taktile Türschilder

**01.02.1 Türschild, WCs Erdgeschoss Stahlblech**
Taktiles Wandschild gem. ZTV 3.3.2 als wandhängendes Trägerblech mit aufgesetzten, erhaben ausgeführten Einzelbuchstaben und Piktogrammen, mechanisch mittels Steckstiften auf dem Trägermaterial befestigt; Oberfläche dauerhaft, vandalismushemmend und für taktile Wahrnehmung geeignet. Profilschriften als kegelstumpfförmige Querschnitte und ergänzender Braillebeschriftung sowie taktilen Piktogrammen gemäß Zeichnung und nachfolgenden Angaben, gerade angeordnet. Abmessungen, Oberflächen und Ausführung gemäß Architektenplänen und nachfolgender Einzelbeschreibung als funktionstüchtige Einheit inklusive Anschlüsse, Fügungen und Bohrungen herstellen, liefern u. montieren, einschließlich Werkstattzeichnung (M 1:20 als Übersicht, mit Detailzeichnungen für Anschluss und Fügung M 1:5-1:1 nach Erfordernis).
Plannr.: WITT-Ü-LSY_0EG
Ausführungsdetail: WITT-LSY-TS_C
Elementnr./Druckdatei: WITT-LSY-TS_05_WCs-0EG
Einbauort: Erdgeschoss, Zwischen Tür barrierefreies WC und Tür WC genderneutral
Abmessungen: HxB = ca. 150 x 150 mm
Montagehöhe: Schildmitte ca. 1,50 m nach Abstimmung vor Ort
Anforderung an die Barrierefreiheit sind zu beachten
Profilschrift: gem. DIN 32986
Brailleschrift: gem. DIN 32976 als Vollschrift nach Marburger Systematik
Alle Schriftzüge sind als Majuskeln auszuführen.
Schriftart:  DBSV Profilschrift - pos
Versalhöhe:  16 mm
Leuchtdichtekontrast: > 0,70
Farbe Schrift:  ähnlich Grauweiß - RAL 9002 und nach Bemusterung
Position:  linksbündig gem. Detailplanung
Material:  Stahlblech
Trägerblech:  wandhängende Metallblechtafel mit taktiler Beschriftung gem. ZTV 3.3.2
Materialstärke:  d= 2 mm und nach Erfordernis
Farbe:  ähnlich Signalschwarz - RAL 9004 und nach Bemusterung
Untergrund:  Trockenbau
Montage:  Schraubmontage verdeckt mit 20 mm
  Abstand zur Wand mittels Befestigungsagraffe
Verortung:  Positionierung gem. Übersichtsplanung und nach Abstimmung vor Ort
Profilschrift als kegelstumpfförmiger Querschnitt sowie Braillebeschriftung (Information analog zu den Profilschriftzügen)
Zeichenanzahl pro Schild: ca. 50 Stk
Piktogramme pro Schild: 2 Stk
Menge: 1,000 St

**01.02.2 Türschild, WCs 1.Obergeschoss Stahlblech**
Wie Position 1.02.01 jedoch:
Plannr.: WITT-Ü-LSY_1OG
Ausführungsdetail: WITT-LSY-TS_C
Elementnr./Druckdatei: WITT-LSY-TS_06_WCs-1OG
Einbauort: 1.Obergeschoss, rechts von Tür zu Seitenflügel
Abmessungen: HxB = ca. 150 x 150 mm
Montagehöhe: Schildmitte ca. 1,50 m nach Abstimmung vor Ort
Untergrund: Trockenbau
Zeichenanzahl pro Schild: ca. 30 Stk
Piktogramme pro Schild: 20 Stk
Menge: 1,000 St

**01.02.3 Türschild, WCs 2.Obergeschoss Stahlblech**
Wie Position 1.02.01 jedoch:
Plannr.: WITT-Ü-LSY_2OG
Ausführungsdetail: WITT-LSY-TS_C
Elementnr./Druckdatei: WITT-LSY-TS_07_WCs-2OG
Einbauort: 2.Obergeschoss, rechts von Tür zu Seitenflügel
Abmessungen: HxB = ca. 150 x 150 mm
Montagehöhe: Schildmitte ca. 1,50 m nach Abstimmung vor Ort
Untergrund: Trockenbau
Zeichenanzahl pro Schild: ca. 30 Stk
Piktogramme pro Schild: 2 Stk
Menge: 1,000 St

**01.02.4 Türschild, Aufzug 2.Obergeschoss Stahlblech**
Wie Position 1.02.01 jedoch:
Plannr.: WITT-Ü-LSY_2OG
Ausführungsdetail: WITT-LSY-TS_C
Elementnr./Druckdatei: WITT-LSY-TS_08_Aufzug-2OG
Einbauort: 2.Obergeschoss, rechts von Tür zu Aufzugsvorraum
Abmessungen: HxB = ca. 150 x 150 mm
Montagehöhe: Schildmitte ca. 1,50 m nach Abstimmung vor Ort
Untergrund: Trockenbau
Zeichenanzahl pro Schild: ca. 12 Stk
Piktogramme pro Schild: 1 Stk
Menge: 1,000 St

**01.02.5 Mustertürschild, Stahlblech, BxH 150x150mm**
Wie Position 1.02.04, jedoch als Musterschild zur Vorabstimmung.
Menge: 1,000 St

#### Untertitel 01.03 Bodenindikatoren

**01.03.1 Aufmerksamkeitsfelder aus Bodennoppen, PU schwarz, d:20-25mm, BxT: ca. 300x300mm**
Aufmerksamkeitsfelder gem. ZTV 3.3.4 bestehend aus Polyurethan, die als Einzelelemente auf den Oberboden montiert werden, gemäß Zeichnung und nachfolgenden Angaben, gerade angeordnet, Abmessungen, Oberflächen und Ausführung gemäß Architektenplänen und nachfolgender Einzelbeschreibung als funktionstüchtige Einheit inklusive Anschlüsse, Fügung und Bohrungen herstellen, liefern u. montieren.
Plannr.: WITT-Ü-LSY_0EG / 1OG / 2OG
Ausführungsdetail: WITT-LSY-AF
Einbauort: öffentlicher Bibliotheksbereich EG-2.OG
Material: Polyurethan
Farbe: Schwarz
Abmessung Feld: BxT=ca. 300 x 300 mm
Anforderung an die Barrierefreiheit sind zu beachten.
Bodenindikatoren im öffentlichen Raum: DIN 32984
Noppen je Feld: ca. 50 Stk.
Oberfläche: Trittfläche griffig
Noppen-Ø.: 20 - 25 mm
Noppenhöhe: 3 - 4 mm
Diagonaler Abstand Noppe: ca. 43 mm
Oberboden: Parkett und Kautschuk
Montage: als Einzelnoppe geklebt
Menge: 11,000 St

**01.03.2 Aufmerksamkeitsfelder aus Bodennoppen, PU schwarz, d:20-25mm, BxT: ca. 1200x300mm**
Wie Position 1.03.01 jedoch:
Abmessung Feld: BxT=ca. 1200 x 300 mm
Noppen je Feld: ca. 200 Stk.
Menge: 4,000 St

**01.03.3 Aufmerksamkeitsfelder aus Bodennoppen, PU schwarz, d:20-25mm, BxT: ca. 1800x300mm**
Wie Position 1.03.01 jedoch:
Abmessung Feld: BxT=ca. 1800 x 300 mm
Noppen je Feld: ca. 300 Stk.
Menge: 2,000 St

**01.03.4 Auffindstreifen aus Bodenrippen, PU schwarz**
Auffindstreifen gem. ZTV 3.3.4 bestehend aus Polyurethan-Leitstreifen die als Einzelstreifen auf den Oberboden montiert werden, gemäß Zeichnung und nachfolgenden Angaben, gerade angeordnet bzw. mittig für 45° Abknickung geschnitten, Abmessungen, Oberflächen und Ausführung gemäß Architektenplänen und nachfolgender Einzelbeschreibung als funktionstüchtige Einheit inklusive Anschlüsse, Fügungen und Bohrungen herstellen, liefern u. montieren.
Plannr.: WITT-Ü-LSY_0EG
Detailnr.: WITT-LSY-AF
Einbauort: EG, Foyer
Material: Polyurethan
Farbe: Schwarz
Abmessung Feld: BxL=ca. 96 x 280 mm
Anforderung an die Barrierefreiheit sind zu beachten.
Bodenindikatoren im öffentlichen Raum: DIN 32984
Streifen je Feld: 3 Stk.
Oberfläche: Trittfläche griffig
Achsabstand Rippen: ca. 40 mm
Rippenhöhe: 3 - 4 mm
Oberboden: Parkett
Montage: als Einzelstreifen geklebt
Menge: 11,000 m

#### Untertitel 01.04 Handlaufschilder

**01.04.1 Handlaufschilder kurz, Hochleistungsfolie, UV Direktdruck**
Gedruckte Handlaufbeschriftung als DIN-gerechtes barrierefreies Leit- und Orientierungssystem auf Holzhandlauf montiert mit Profilschriftzug und Brailleschriftfeld gemäß Zeichnung und nachfolgenden Angaben, gerade angeordnet, Abmessungen, Oberflächen und Ausführung gemäß Architektenplänen und nachfolgender Einzelbeschreibung als funktionstüchtige Einheit inklusive Anschlüsse und Fügungen herstellen, liefern u. montieren, einschließlich Werkstattzeichnung (M 1:100 als Übersicht, mit Detailzeichnungen für Anschluss und Fügung M 1:5-1:1 nach Erfordernis).
Plannr.: WITT-Ü-LSY_0EG / 1OG / 2OG
Übersicht der Schilder: WITT-LSY-TSH1
Einbauort: TH2: EG-DG, TH3: EG-2.OG
Anforderung an die Barrierefreiheit sind zu beachten
Profilschrift: gem. DIN 32986
Brailleschrift: gem. DIN 32976 als Vollschrift nach Marburger Systematik
Alle Schriftzüge sind als Majuskeln auszuführen.
Schriftart:  DBSV Profilschrift - pos
Versalhöhe:  15 mm
Farbe Schrift:  ähnlich Signalschwarz - RAL  9004 und nach Bemusterung
Untergrund:  lackierter Handlauf (rund bzw. Omega-Querschnitt)
Folie:  transparent
Zeichenanzahl pro Schild: 2-5 Stk
Menge: 23,000 St

**01.04.2 Handlaufschilder lang, Hochleistungsfolie, UV Direktdruck**
Gedruckte Handlaufbeschriftung als DIN-gerechtes barrierefreies Leit- und Orientierungssystem auf Holzhandlauf montiert mit Profilschriftzug und Brailleschriftfeld gemäß Zeichnung und nachfolgenden Angaben, gerade angeordnet, Abmessungen, Oberflächen und Ausführung gemäß Architektenplänen und nachfolgender Einzelbeschreibung als funktionstüchtige Einheit inklusive Anschlüsse und Fügungen herstellen, liefern u. montieren, einschließlich Werkstattzeichnung (M 1:100 als Übersicht, mit Detailzeichnungen für Anschluss und Fügung M 1:5-1:1 nach Erfordernis).
Plannr.: WITT-Ü-LSY_0EG / 1OG / 2OG
Übersicht der Schilder: WITT-LSY-TSH1
Einbauort: TH2: EG-DG, TH3: EG-2.OG
Anforderung an die Barrierefreiheit sind zu beachten
Profilschrift: gem. DIN 32986
Brailleschrift: gem. DIN 32976 als Vollschrift nach Marburger Systematik
Alle Schriftzüge sind als Majuskeln auszuführen.
Schriftart:  DBSV Profilschrift - pos
Versalhöhe:  25 mm
Farbe Schrift:  ähnlich Signalschwarz - RAL  9004 und nach Bemusterung
Untergrund:  lackierter Handlauf (rund bzw. Omega-Querschnitt)
Folie:  transparent
Zeichenanzahl pro Schild: 6-10 Stk
Menge: 14,000 St

#### Untertitel 01.05 taktile Wandbeklebung

**01.05.1 taktile Wandbeklebung, Hochleistungsfolie, UV Direktdruck**
Wie Position 1.04.01, jedoch:
Als Wandbeklebung auf eloxierten Stahltürpaneel Ausführung gemäß Architektenplänen als funktionstüchtige Einheit inklusive Anschlüsse und Fügungen herstellen, liefern u. montieren, einschließlich Werkstattzeichnung (M 1:100 als Übersicht, mit Detailzeichnungen für Anschluss und Fügung M 1:5-1:1 nach Erfordernis).
Plannr.: WITT-Ü-LSY_0EG / 1OG / 2OG
Übersicht der Schilder: WITT-LSY-TSH2
Einbauort: Tür Seminarraum 1.OG, Türen Veranstaltungsraum 2.OG
Anforderung an die Barrierefreiheit sind zu beachten
Profilschrift: gem. DIN 32986
Brailleschrift: gem. DIN 32976 als Vollschrift nach Marburger Systematik
Alle Schriftzüge sind als Majuskeln auszuführen.
Schriftart:  DBSV Profilschrift - pos
Versalhöhe:  25 mm
Farbe Schrift:  ähnlich Signalschwarz - RAL 9004 und nach Bemusterung
Untergrund:  lackierter Handlauf (rund bzw. Omega-Querschnitt)
Folie:  transparent
Zeichenanzahl pro Schild: 12-14 Stk
Menge: 4,000 St

### Titel 02 Nicht Taktiles Leit- und Orientierungssystem

#### Untertitel 02.01 Wandschilder außen

**02.01.1 Wandschild, Eingang Veranstaltung, Aluminium**
Wegweiser gem. ZTV 3.3.3 als wandhängendes Trägerblech mit Beschriftung, Piktogrammen und Richtungspfeilen mittels Folienkaschierung gemäß Zeichnung und nachfolgenden Angaben, gerade angeordnet, Abmessungen, Oberflächen und Ausführung gemäß Architektenplänen und nachfolgender Einzelbeschreibung als funktionstüchtige Einheit inklusive Anschlüsse, Fügungen und Bohrungen herstellen, liefern u. montieren, einschließlich Werkstattzeichnung (M 1:20 als Übersicht, mit Detailzeichnungen für Anschluss und Fügung M 1:5-1:1 nach Erfordernis).
Plannr.: WITT-Ü-LSY_0EG
Ausführungsdetail: WITT-LSY-WSA
Elementnr./Grafik: WITT-LSY-WSA_01_Veranstaltung
Einbauort: Außenfassade TH2 und Hintereingang
Abmessungen: HxB= ca. 155 x 380 mm
Montagehöhe: OK Wandschild ca. 2.30 m und nach Abstimmung vor Ort
Alle Schriftzüge sind als Majuskeln auszuführen.
Schriftart: Frutiger LT Pro - Bold, o. glw.
Versalhöhe: 33 mm
Leuchtdichtekontrast: > 0,70
Farbe Schrift: ähnlich Grauweiß - RAL 9002, und nach Bemusterung
Position: linksbündig gem. Detailplanung
Material: Aluminium
Trägerblech: wandhängende Metallblechtafel, Abmessungen gem. Detailplanung, mittels Folienkaschierung beschriftet
Materialstärke: d= 3 mm und nach Erfordernis
Farbe: ähnlich Schwarzrot - RAL 3007 und nach Bemusterung
Untergrund: Sichtmauerwerk und WDVS
Montage: Schraubmontage (mit Isolierdübeln oder Abstandsmontagesystem beim WDVS) verdeckt mit 20 mm, Abstand zur Wand mittels Befestigungsagraffe
Verortung: Positionierung gem. Detailplanung und nach Abstimmung vor Ort
Folie: dauerhafte Beklebung mittels computergeschnittener farbechter Hochleistungsfolie, Digitaldruckfolie für lackierte Oberflächen
Montage: als Einzelelemente zu verkleben, Untergrund ist vor Verklebung zu reinigen
Menge: 2,000 St

**02.01.2 Wandfahne, Bücherrückgabe, gebogenes Aluminium**
Wie Position 2.01.01 jedoch:
Wegweiser gem. ZTV 3.3.3 als wandhängendes gebogenes Trägerblech.
Plannr.: WITT-Ü-LSY_0EG
Ausführungsdetail: WITT-LSY-WFA
Elementnr./ Grafik: WITT-LSY-WFA_01A_Bücherrückgabe, WITT-LSY-WFA_01B_Bücherrückgabe
Einbauort: Außenfassade nähe Bücherrückgabe
Abmessungen: HxBxT= ca. 185 x 375 x 100 mm
Schenkellängen: 375 mm / 100 mm
Montagehöhe: OK Wandschild ca. 2.50 m und nach Abstimmung vor Ort
Alle Schriftzüge sind als Majuskeln auszuführen.
Schriftart: Frutiger LT Pro - Bold o. glw.
Versalhöhe: 33 mm
Leuchtdichtekontrast: > 0,70
Farbe Schrift: ähnlich Grauweiß - RAL 9002, und nach Bemusterung
Position: linksbündig gem. Detailplanung
Material: Aluminium
Trägerblech: wandhängende, 90° gebogene Metallblechtafel, Schenkellängen gem. Detailplanung, mittels Folienkaschierung beidseitig beschriftet
Materialstärke: d= 3 mm und nach Erfordernis
Biegeradius: r=15 mm
Farbe: ähnlich Schwarzrot - RAL 3007 und nach Bemusterung
Untergrund: Sichtmauerwerk
Montage: Schraubmontage verdeckt mit 20 mm, Abstand zur Wand mittels Befestigungsagraffe
Verortung: Positionierung gem. Detailplanung und nach Abstimmung vor Ort
Folie: dauerhafte Beklebung mittels computergeschnittener farbechter Hochleistungsfolie, Digitaldruckfolie für lackierte Oberflächen
Montage: als Einzelelemente zu verkleben, Untergrund ist vor Verklebung zu reinigen
Menge: 1,000 St

**02.01.3 Wandfahne, Pfeil, gebogenes Aluminium**
Wie Position 2.01.01 jedoch:
Wegweiser gem. ZTV 3.3.3 als wandhängendes gebogenes Trägerblech.
Plannr.: WITT-Ü-LSY_0EG
Ausführungsdetail: WITT-LSY-WFA
Elementnr./ Grafik: WITT-LSY-WFA_02_Pfeil
Einbauort: Außenfassade Anbau
Abmessungen: HxBxT= ca. 185 x 185 x 100 mm
Schenkellängen: 375 mm / 100 mm
Montagehöhe: OK Wandschild ca. 2.50 m und nach Abstimmung vor Ort
Alle Schriftzüge sind als Majuskeln auszuführen.
Leuchtdichtekontrast: > 0,70
Farbe Pikto: ähnlich Grauweiß - RAL 9002 und nach Bemusterung
Position: linksbündig gem. Detailplanung
Material: Aluminium
Trägerblech: wandhängende, 90° gebogene Metallblechtafel, Schenkellängen gem. Detailplanung, mittels Folienkaschierung einseitig beschriftet
Materialstärke: d= 3 mm und nach Erfordernis
Biegeradius: r=15 mm
Farbe: ähnlich Schwarzrot - RAL 3007 und nach Bemusterung
Untergrund: verputztes Mauerwerk
Montage: Schraubmontage verdeckt mit 20 mm, Abstand zur Wand mittels Befestigungsagraffe
Verortung: Positionierung gem. Detailplanung und nach Abstimmung vor Ort
Folie: dauerhafte Beklebung mittels computergeschnittener farbechter Hochleistungsfolie, Digitaldruckfolie für lackierte Oberflächen
Montage: als Einzelelemente zu verkleben, Untergrund ist vor Verklebung zu reinigen
Menge: 1,000 St

**02.01.4 Wandschild, Fördermittel, ESG-Sicherheitsglas**
Wandschild als wandhängende ESG-Sicherheitsglasplatte mit Beschriftung und Logos mittels rückseitigem Digitaldruck gemäß Zeichnung und nachfolgenden Angaben, gerade angeordnet, Abmessungen, Oberflächen und Ausführung gemäß Architektenplänen und nachfolgender Einzelbeschreibung als funktionstüchtige Einheit inklusive Anschlüsse, Fügungen und Bohrungen herstellen, liefern u. montieren, einschließlich Werkstattzeichnung (M 1:20 als Übersicht, mit Detailzeichnungen für Anschluss und Fügung M 1:5-1:1 nach Erfordernis).
Plannr.: nach Angabe Architekt
Ausführungsdetail: nach Angabe Architekt
Elementnr./Grafik: nach Angabe Architekt
Einbauort: Außenfassade an Pfeiler bei Haupteingang
Abmessungen: HxB= ca. 420 x 297 mm
Montagehöhe: OK Wandschild ca. 2.00 m und nach Abstimmung vor Ort
Alle Schriftzüge sind als Majuskeln auszuführen.
Schriftart: Frutiger LT Pro - Bold, o. glw.
Versalhöhe: nach Angabe Architekt
Leuchtdichtekontrast: > 0,70
Farbe Schrift: nach Angabe Architekt
Position: linksbündig gem. Detailplanung
Material: ESG-Sicherheitsglas
Abmessungen gem. Detailplanung, mittels rückseitigem Digitaldruck beschriftet
Untergrund ist vor Bedruckung zu reinigen
Materialstärke: d= 4 mm und nach Erfordernis
Farbe: nach Angabe Architekt
Untergrund: verputztes Mauerwerk
Montage: Schraubmontage verdeckt mit 20 mm, Abstandshalter aus Edelstahl
Verortung: nach Abstimmung vor Ort
Menge: 1,000 St

**02.01.5 Musterschild**
Wie Position 2.01.03, jedoch als Musterschild zur Vorabstimmung.
Menge: 1,000 St

#### Untertitel 02.02 Wandschilder innen

**02.02.1 Wandschild, Aufzugskabine, Stahlblech**
Wegweiser gem. ZTV 3.3.3 als wandhängendes Trägerblech mit Beschriftung, Piktogrammen und Richtungspfeilen mittels Folienkaschierung gemäß Zeichnung und nachfolgenden Angaben, gerade angeordnet, Abmessungen, Oberflächen und Ausführung gemäß Architektenplänen und nachfolgender Einzelbeschreibung als funktionstüchtige Einheit inklusive Anschlüsse, Fügungen und Bohrungen herstellen, liefern u. montieren, einschließlich Werkstattzeichnung (M 1:20 als Übersicht, mit Detailzeichnungen für Anschluss und Fügung M 1:5-1:1 nach Erfordernis).
Plannr.: WITT-Ü-LSY_0EG
Ausführungsdetail: WITT-LSY-WSI
Elementnr./ Grafik: WITT-LSY-WSI_01_Aufzugskabine
Einbauort: in Aufzugskabine
Abmessungen: HxB= ca. 505 x 320 mm
Montagehöhe: OK Wandschild ca. 1.75 m und nach Abstimmung vor Ort
Anforderung an die Barrierefreiheit sind zu beachten.
Gestaltung visueller Informationen im öffentlichen Raum gem. DIN 32986
Alle Schriftzüge sind als Majuskeln auszuführen.
Schriftart: Frutiger LT Pro - Bold o. glw.
Versalhöhe: 23 und 36 mm
Leuchtdichtekontrast: > 0,70
Farbe Schrift/Piktogramm: ähnlich Grauweiß - RAL 9002, und nach Bemusterung
Position: linksbündig gem. Detailplanung
Material: Stahlblech
Trägerblech: wandhängende Metallblechtafel, Abmessungen gem. Detailplanung, mittels Folienkaschierung beidseitig beschriftet
Materialstärke: d= 2 mm und nach Erfordernis
Farbe: ähnlich Signalschwarz - RAL 9004 und nach Bemusterung
Untergrund: Metall
Montage: geklebt mit 20 mm, Abstand zur Wand mittels Befestigungsagraffe
Verortung: Positionierung gem. Detailplanung und nach Abstimmung vor Ort
Folie: dauerhafte Beklebung mittels computergeschnittener farbechter Hochleistungsfolie, Digitaldruckfolie für lackierte Oberflächen
Montage: als Einzelelemente zu verkleben, Untergrund ist vor Verklebung zu reinigen
Menge: 1,000 St

**02.02.2 Wandschild, TH2 EG, Stahlblech**
Wie Position 2.02.01 jedoch:
Plannr.: WITT-Ü-LSY_0EG
Ausführungsdetail: WITT-LSY-WSI
Elementnr./ Grafik: WITT-LSY-WSI_02_TH2-EG
Einbauort: Treppenhaus 2 (Süd), EG
Abmessungen: HxB= ca. 320 x 320 mm
Montagehöhe: OK Wandschild ca. 1.75 m und nach Abstimmung vor Ort
Untergrund: Sichtmauerwerk
Montage: Schraubmontage verdeckt mit 20 mm, Abstand zur Wand mittels Befestigungsagraffe
Menge: 1,000 St

**02.02.3 Wandschild, TH2 1.OG, Stahlblech**
Wie Position 2.02.01 jedoch:
Plannr.: WITT-Ü-LSY_1OG
Ausführungsdetail: WITT-LSY-WSI
Elementnr./ Grafik: WITT-LSY-WSI_03_TH2-1OG
Einbauort: Treppenhaus 2 (Süd), 1.OG
Abmessungen: HxB= ca. 320 x 320 mm
Montagehöhe: OK Wandschild ca. 1.75 m und nach Abstimmung vor Ort
Untergrund: Sichtmauerwerk
Montage: Schraubmontage verdeckt mit 20 mm, Abstand zur Wand mittels Befestigungsagraffe
Menge: 1,000 St

**02.02.4 Wandschild, TH2 2.OG, Stahlblech**
Wie Position 2.02.01 jedoch:
Plannr.: WITT-Ü-LSY_2OG
Ausführungsdetail: WITT-LSY-WSI
Elementnr./ Grafik: WITT-LSY-WSI_04_TH2-2OG
Einbauort: Treppenhaus 2 (Süd), 2.OG
Abmessungen: HxB= ca. 320 x 320 mm
Montagehöhe: OK Wandschild ca. 1.75 m und nach Abstimmung vor Ort
Untergrund: Sichtmauerwerk
Montage: Schraubmontage verdeckt mit 20 mm, Abstand zur Wand mittels Befestigungsagraffe
Menge: 1,000 St

**02.02.5 Musterschild**
Wie Position 2.02.04, jedoch als Musterschild zur Vorabstimmung.
Menge: 1,000 St

**02.02.6 Wandfahne, Aufzug 1.OG, gebogenes Stahlblech**
Wegweiser gem. ZTV 3.3.3 als wandhängendes gebogenes Trägerblech mit Piktogramm mittels Folienkaschierung gemäß Zeichnung und nachfolgenden Angaben, gerade angeordnet, Abmessungen, Oberflächen und Ausführung gemäß Architektenplänen und nachfolgender Einzelbeschreibung als funktionstüchtige Einheit inklusive Anschlüsse, Fügungen und Bohrungen herstellen, liefern u. montieren, einschließlich Werkstattzeichnung (M 1:20 als Übersicht, mit Detailzeichnungen für Anschluss und Fügung M 1:5-1:1 nach Erfordernis).
Plannr.: WITT-Ü-LSY_1OG
Ausführungsdetail: WITT-LSY-WFI
Elementnr./ Grafik: WITT-LSY-WFI_01_1.OG-Aufzug
Einbauort: 1.OG, Bibliothek Rückwand
Abmessungen: HxBxT= ca. 150 x 200 x 100 mm
Schenkellängen: 200 mm / 100 mm
Montagehöhe: OK Wandschild ca. 2.50 m und nach Abstimmung vor Ort
Anforderung an die Barrierefreiheit sind zu beachten.
Gestaltung visueller Informationen im öffentlichen Raum gem. DIN 32986
Piktogrammhöhe: ca. 106 mm
Leuchtdichtekontrast: > 0,70
Farbe Piktogramm: ähnlich Signalschwarz - RAL 9004, und nach Bemusterung
Position: gem. Detailplanung
Material: Stahlblech
Trägerblech: wandhängende, 90° gebogene Metallblechtafel, Schenkellängen gem. Detailplanung, mittels Folienkaschierung beidseitig beschriftet
Materialstärke: d= 2 mm und nach Erfordernis
Biegeradius: r=15 mm
Farbe Trägerblech: ähnlich Grauweiß - RAL 9002 und nach Bemusterung
Untergrund: Trockenbau
Montage: Schraubmontage verdeckt mit 20 mm, Abstand zur Wand mittels Befestigungsagraffe
Verortung: Positionierung gem. Detailplanung und nach Abstimmung vor Ort
Folie: dauerhafte Beklebung mittels computergeschnittener farbechter Hochleistungsfolie, Digitaldruckfolie für lackierte Oberflächen
Montage: als Einzelelemente zu verkleben, Untergrund ist vor Verklebung zu reinigen
Menge: 1,000 St

**02.02.7 Wandfahne, Aufzug 2.OG, gebogenes Stahlblech**
Wie Position 2.02.06 jedoch:
Plannr.: WITT-Ü-LSY_2OG
Ausführungsdetail: WITT-LSY-WFI
Elementnr./ Grafik: WITT-LSY-WFI_02_2.OG-Aufzug
Einbauort: 2.OG, Bibliothek Rückwand
Farbe Piktogramm: ähnlich Grauweiß - RAL 9002 und nach Bemusterung
Farbe Trägerblech: ähnlich Signalschwarz - RAL 9004 und nach Bemusterung
Menge: 1,000 St

**02.02.8 Wandfahne, Seminar 1.OG, gebogenes Stahlblech**
Wie Position 2.02.06 jedoch:
Plannr.: WITT-Ü-LSY_1OG
Ausführungsdetail: WITT-LSY-WFI
Elementnr./ Grafik: WITT-LSY-WFI_03_1.OG-Seminar
Einbauort: 1.OG, Bibliothek Glastrennwand
Abmessungen: HxBxT= ca. 150 x 225 x 100 mm
Schenkellängen: 225 mm / 100 mm
Alle Schriftzüge sind als Majuskeln auszuführen.
Schriftart: Frutiger LT Pro - Regular o. glw.
Versalhöhe: 33 mm
Position: zentriert gem. Detailplanung
Untergrund: Mit Trockenbau verkleidete Stahlstütze von Glastrennwand
Menge: 1,000 St

**02.02.9 Wandfahne, WC barrierefrei 2.OG, gebogenes Stahlblech**
Wie Position 2.02.06 jedoch:
Plannr.: WITT-Ü-LSY_2OG
Ausführungsdetail: WITT-LSY-WFI
Elementnr./ Grafik: WITT-LSY-WFI_04_WC-Barrierefrei
Einbauort: 2.OG, Bibliothek Rückwand
Piktogrammhöhe: ca. 70 mm
Farbe Piktogramm: ähnlich Grauweiß - RAL 9002, und nach Bemusterung
Farbe Trägerblech: ähnlich Signalschwarz - RAL 9004 und nach Bemusterung
Menge: 1,000 St

**02.02.10 Wandfahne, Kopieren EG, gebogenes Stahlblech**
Wie Position 2.02.06 jedoch:
Plannr.: WITT-Ü-LSY_0EG
Ausführungsdetail: WITT-LSY-WFI
Elementnr./ Grafik: WITT-LSY-WFI_05_EG-Kopieren
Einbauort: EG, Bibliothek rechts von Haupttreppe (TH3)
Abmessungen: HxBxT= ca. 150 x 225 x 100 mm
Schenkellängen: 225 mm / 100 mm
Alle Schriftzüge sind als Majuskeln auszuführen.
Schriftart: Frutiger LT Pro - Regular o. glw.
Versalhöhe: 33 mm
Leuchtdichtekontrast: > 0,70
Farbe Schrift: ähnlich Grauweiß - RAL 9002, und nach Bemusterung
Position: zentriert gem. Detailplanung
Farbe Trägerblech: ähnlich Signalschwarz - RAL 9004 und nach Bemusterung
Untergrund: verputztes Mauerwerk
Menge: 1,000 St

**02.02.11 Aufsteller, Zeitschriften EG, gebogenes Stahlblech**
Aufsteller gem. ZTV 3.3.3 als am Boden montiertes gebogenes Trägerblech mit Piktogramm mittels Folienkaschierung gemäß Zeichnung und nachfolgenden Angaben, gerade angeordnet, Abmessungen, Oberflächen und Ausführung gemäß Architektenplänen und nachfolgender Einzelbeschreibung als funktionstüchtige Einheit inklusive Anschlüsse, Fügungen und Bohrungen herstellen, liefern u. montieren, einschließlich Werkstattzeichnung (M 1:20 als Übersicht, mit Detailzeichnungen für Anschluss und Fügung M 1:5-1:1 nach Erfordernis).
Plannr.: WITT-Ü-LSY_0EG
Ausführungsdetail: WITT-LSY-WAI
Elementnr./ Grafik: WITT-LSY-WAI_01_0EG-Zeitschriften
Einbauort: EG, Zeitschriften-/Zeitungsmöbel
Abmessungen: HxBxT= ca. 150 x 290 x 50 mm
Schenkellängen: 150 mm / 50 mm
Montagehöhe: OK Zeitschriftenständer ca. 1.30 m und nach Abstimmung vor Ort
Anforderung an die Barrierefreiheit sind zu beachten.
Gestaltung visueller Informationen im öffentlichen Raum gem. DIN 32986
Alle Schriftzüge sind als Majuskeln auszuführen.
Schriftart: Frutiger LT Pro - Regular o. glw.
Versalhöhe: 33 mm
Leuchtdichtekontrast: > 0,70
Farbe Piktogramm: ähnlich Grauweiß - RAL 9002, und nach Bemusterung
Position: zentriert gem. Detailplanung
Material: Stahlblech
Trägerblech: stehende, 90° gebogene Metallblechtafel, Schenkellängen gem. Detailplanung, mittels Folienkaschierung beidseitig beschriftet
Materialstärke: d= 2 mm und nach Erfordernis
Biegeradius: r=15 mm
Farbe: ähnlich Signalschwarz - RAL 9004 und nach Bemusterung
Untergrund: lackierte Möbelbauplatte
Montage: Schraubmontage
Verortung: Positionierung gem. Detailplanung und nach Abstimmung vor Ort
Folie: dauerhafte Beklebung mittels computergeschnittener farbechter Hochleistungsfolie, Digitaldruckfolie für lackierte Oberflächen
Montage: als Einzelelemente zu verkleben, Untergrund ist vor Verklebung zu reinigen
Menge: 1,000 St

#### Untertitel 02.03 3D-Schriftzug

**02.03.1 Hausnummer '51' als 3D-Schriftzug, Fräszahlen H:100mm, Aluminium**
Aufgesetzte Schriftzüge bestehend aus gefrästen Metallbuchstaben gemäß Zeichnung und nachfolgenden Angaben, gerade angeordnet, mit Abstand montiert, Abmessungen, Oberflächen und Ausführung gemäß Architektenplänen und nachfolgender Einzelbeschreibung herstellen, liefern u. montieren, einschließlich Werkstattzeichnung (M 1:20 als Übersicht).
Plannr.: WITT-Ü-LSY_0EG
Ausführungsdetail: WITT-LSY-3D
Elementnr./ Grafik: WITT-LSY-3D_01_51
Montagehöhe: nach Abstimmung vor Ort

Alle Schriftzüge sind als Majuskeln auszuführen.
Schriftart: Frutiger LT Pro - Condensed o. glw.
Versalhöhe: ca. 85 mm
Schriftzug: wandhängend, Einzelbuchstaben aus gefrästem Metallblech
Anzahl Zeichen: 2 Stk.
Gesamtbreite: ca. 85 mm
Material: Aluminium, d: 5 mm
Kante: gefast
Farbe: lackiert, ähnlich Schwarzrot - RAL 3007 und nach Bemusterung
Untergrund: Sichtmauerwerk
Montage: Schraubmontage verdeckt mit 30 mm Abstand zur Wand mittels Abstandshalter
Position: zentriert gem. Detailplanung und nach Angabe Architekt
Menge: 1,000 St

### Titel 03 Sicherheitsbeschilderung

**03.1 Wandschild, Feuerlöscher, Aluminiumblech, BxH 150x150mm**
Sicherheitsbeschilderung als wandhängendes Aluminiumblech mit Beschriftung, Piktogrammen und Richtungspfeilen mittels Folienkaschierung gemäß Zeichnung und nachfolgenden Angaben, gerade angeordnet, Abmessungen, Oberflächen und Ausführung gemäß Architektenplänen und nachfolgender Einzelbeschreibung als funktionstüchtige Einheit inklusive Anschlüsse, Fügungen und Bohrungen herstellen, liefern u. montieren, einschließlich Werkstattzeichnung (M 1:20 als Übersicht, mit Detailzeichnungen für Anschluss und Fügung M 1:5-1:1 nach Erfordernis).
Einbauort: EG - 2.OG
Abmessungen: HxB= ca. 150 x 150 mm
Materialstärke: d= 3 mm
Montagehöhe: OK Infotafel ca. 1.75 m und nach Abstimmung vor Ort
Anforderung an die Barrierefreiheit sind zu beachten.
Gestaltung visueller Informationen im öffentlichen Raum gem. DIN 32986
Leuchtdichtekontrast: > 0,70
Schild: wandhängendes Metallblechblech, mit Folie kaschiert
Material: Aluminium, d: 3mm
Farbe: nach DIN
Untergrund: verputztes Mauerwerk/ Trockenbau
Montage: Schraubmontage verdeckt mit 5 mm Abstand zur Wand mittels Befestigungskralle
Verortung: Positionierung nach Abstimmung vor Ort
Folie: dauerhafte Beklebung mittels computergeschnittener farbechter und/oder lichtdurchlässiger/transluzenter Hochleistungsfolie, Digitaldruckfolie für lackierte Oberflächen
Montage: als Einzelelemente zu verkleben, Untergrund ist vor Verklebung zu reinigen
Menge: 15,000 St

**03.2 Wandschild, Defibrillator, Aluminiumblech, BxH 150x150mm**
Sicherheitsbeschilderung als wandhängendes Aluminiumblech mit Beschriftung, Piktogrammen und Richtungspfeilen mittels Folienkaschierung gemäß Zeichnung und nachfolgenden Angaben, gerade angeordnet, Abmessungen, Oberflächen und Ausführung gemäß Architektenplänen und nachfolgender Einzelbeschreibung als funktionstüchtige Einheit inklusive Anschlüsse, Fügungen und Bohrungen herstellen, liefern u. montieren, einschließlich Werkstattzeichnung (M 1:20 als Übersicht, mit Detailzeichnungen für Anschluss und Fügung M 1:5-1:1 nach Erfordernis).
Einbauort: EG - 2.OG
Abmessungen: HxB= ca. 150 x 150 mm
Materialstärke: d= 3 mm
Montagehöhe: OK Infotafel ca. 1.75 m und nach Abstimmung vor Ort
Anforderung an die Barrierefreiheit sind zu beachten.
Gestaltung visueller Informationen im öffentlichen Raum gem. DIN 32986
Leuchtdichtekontrast: > 0,70
Schild: wandhängendes Metallblechblech, mit Folie kaschiert
Material: Aluminium, d: 3mm
Farbe: nach DIN
Untergrund: verputztes Mauerwerk/Trockenbau/Möbelbauplatte
Montage: Schraubmontage verdeckt mit 5 mm Abstand zur Wand mittels Befestigungskralle
Verortung: Positionierung gem. Detailplanung und nach Abstimmung vor Ort
Folie: dauerhafte Beklebung mittels computergeschnittener farbechter und/oder lichtdurchlässiger/transluzenter Hochleistungsfolie, Digitaldruckfolie für lackierte Oberflächen
Montage: als Einzelelemente zu verkleben, Untergrund ist vor Verklebung zu reinigen
Menge: 1,000 St

**03.3 Wandschild, Erste Hilfe, Aluminiumblech, BxH 150x150mm**
Sicherheitsbeschilderung als wandhängendes Aluminiumblech mit Beschriftung, Piktogrammen und Richtungspfeilen mittels Folienkaschierung gemäß Zeichnung und nachfolgenden Angaben, gerade angeordnet, Abmessungen, Oberflächen und Ausführung gemäß Architektenplänen und nachfolgender Einzelbeschreibung als funktionstüchtige Einheit inklusive Anschlüsse, Fügungen und Bohrungen herstellen, liefern u. montieren, einschließlich Werkstattzeichnung (M 1:20 als Übersicht, mit Detailzeichnungen für Anschluss und Fügung M 1:5-1:1 nach Erfordernis).
Einbauort: EG - 2.OG
Abmessungen: HxB= ca. 150 x 150 mm
Materialstärke: d= 3 mm
Montagehöhe: OK Infotafel ca. 1.75 m und nach Abstimmung vor Ort
Anforderung an die Barrierefreiheit sind zu beachten.
Gestaltung visueller Informationen im öffentlichen Raum gem. DIN 32986
Leuchtdichtekontrast: > 0,70
Schild: wandhängendes Metallblechblech, mit Folie kaschiert
Material: Aluminium, d: 3mm
Farbe: nach DIN
Untergrund: verputztes Mauerwerk/Trockenbau/Möbelbauplatte
Montage: Schraubmontage verdeckt mit 5 mm Abstand zur Wand mittels Befestigungskralle
Verortung: Positionierung gem. Detailplanung und nach Abstimmung vor Ort
Folie: dauerhafte Beklebung mittels computergeschnittener farbechter und/oder lichtdurchlässiger/transluzenter Hochleistungsfolie, Digitaldruckfolie für lackierte Oberflächen
Montage: als Einzelelemente zu verkleben, Untergrund ist vor Verklebung zu reinigen
Menge: 1,000 St

**03.4 Retungswegpläne, Aluminiumverbundplatte, BxH 420x297mm**
Rettungswegbeschilderung als wandhängendes Aluminiumverbundplatte mit Polyethylenkern mit Beschriftung, Piktogrammen und Richtungspfeilen mittels Folienkaschierung gemäß Zeichnung und nachfolgenden Angaben, gerade angeordnet, Abmessungen, Oberflächen und Ausführung gemäß Architektenplänen und nachfolgender Einzelbeschreibung als funktionstüchtige Einheit inklusive Anschlüsse, Fügungen und Bohrungen herstellen, liefern u. montieren, einschließlich Werkstattzeichnung (M 1:20 als Übersicht, mit Detailzeichnungen für Anschluss und Fügung M 1:5-1:1 nach Erfordernis).
Einbauort: EG - 2.OG
Abmessungen: HxB= ca. 297 x 420 mm
Materialstärke: d= 3 mm
Montagehöhe: OK Infotafel ca. 1.75 m und nach Abstimmung vor Ort
Anforderung an die Barrierefreiheit sind zu beachten.
Gestaltung visueller Informationen im öffentlichen Raum gem. DIN 32986
Leuchtdichtekontrast: > 0,70
Schild: wandhängendes Metallblechblech, mit Folie kaschiert
Material: Aluminiumverbundplatte mit Polyethylenkern, d: 3mm
Farbe: nach DIN
Untergrund: verputztes Mauerwerk/Trockenbau
Montage: Schraubmontage verdeckt mit 5 mm Abstand zur Wand mittels Befestigungskralle
Verortung: Positionierung gem. Detailplanung und nach Abstimmung vor Ort
Folie: dauerhafte Beklebung mittels computergeschnittener farbechter und/oder lichtdurchlässiger/transluzenter Hochleistungsfolie, Digitaldruckfolie für lackierte Oberflächen
Montage: als Einzelelemente zu verkleben, Untergrund ist vor Verklebung zu reinigen
Menge: 10,000 St

### Titel 04 Folierungen

#### Untertitel 04.01 Folierungen Text und Piktos

**04.01.1 Türnummerierung Feuerwehr, Folierung**
Beklebung von Türblättern mit farbigen Folienschriftzügen gemäß Zeichnung und nachfolgenden Angaben, gerade angeordnet, Abmessungen, Oberflächen und Ausführung gemäß Architektenplänen und nachfolgender Einzelbeschreibung als vollflächige und dauerhafte Folienklebung herstellen, liefern u. montieren, einschließlich Werkstattzeichnung (M 1:20 als Übersicht). Entsprechend Raumnummern Rettungswegplänen

Plannr.: WITT_Rettungswegpläne-A3_00KG - WITT_Rettungswegpläne-A3_3DG
Ausführungsdetail: WITT-LSY-FB
Einbauort: KG-DG
Abmessungen: HxB = ca. 40 x 50-150 mm
Montagehöhe: OK Wandschild ca. 2,00 m nach Abstimmung vor Ort
Anforderung an die Barrierefreiheit sind zu beachten.
Gestaltung visueller Informationen im öffentlichen Raum gem. DIN 32986
Alle Schriftzüge sind als Majuskeln auszuführen.
Schriftart: Frutiger LT Pro - Bold Condensed
Versalhöhe: 20 mm
Position: auf Griffseite der Tür
Folie: gem. ZTV 3.1.5 dauerhafte Beklebung mittels computergeschnittener farbechter Hochleistungsfolie, Digitaldruckfolie für Glasoberflächen
Oberfläche: farbig + matt
Farbe: ähnlich Steingrau RAL 7030 und nach Bemusterung
Leuchtdichtekontrast: > 0,70
Untergrund: Glastür, lackierte Holztür
Montage: als Einzelelemente zu verkleben; Untergrund ist vor Verklebung zu reinigen
Verortung: exakte Positionierung auf dem Türblatt gem. Detailplanung nach Abstimmung vor Ort
Menge: 95,000 St

**04.01.2 Öffnungszeiten**
Beklebung von Glasoberflächen mit farbigen Folienschriftzügen gemäß Zeichnung und nachfolgenden Angaben, gerade angeordnet, Abmessungen, Oberflächen und Ausführung gemäß Architektenplänen und nachfolgender Einzelbeschreibung als vollflächige und dauerhafte Folienklebung herstellen, liefern u. montieren, einschließlich Werkstattzeichnung (M 1:20 als Übersicht).

Plannr.: WITT-Ü-LSY_0EG
Ausführungsdetail: WITT-LSY-FB
Elementnr./Grafik: WITT-LSY-FB_01_Öffnungszeiten
Einbauort: EG Haupteingang
Abmessungen: HxB = ca. 300 x 270 mm
Montagehöhe: OK Wandschild ca. 1,70 m nach Abstimmung vor Ort
Alle Schriftzüge sind als Majuskeln auszuführen.
Schriftart: Frutiger LT Pro - Bold Condensed / Black Condensed
Versalhöhe: 20/28 mm
Position: auf Griffseite der Tür
Folie: gem. ZTV 3.1.5 dauerhafte Beklebung mittels computergeschnittener farbechter Hochleistungsfolie, Digitaldruckfolie für Glasoberflächen
Oberfläche: farbig + matt
Farbe: ähnlich NCS S 1502-Y und nach Bemusterung
Untergrund: Glas
Montage: als Einzelelemente zu verkleben; Untergrund ist vor Verklebung zu reinigen
Verortung: exakte Positionierung auf dem Türblatt gem. Detailplanung nach Abstimmung vor Ort
Menge: 1,000 St

**04.01.3 Folienbeklebung groß, kurzes Wort, Wand-, Tür- und Möbeloberfläche**
Beklebung von Wand- und Möbeloberflächen mit farbigen Folienschriftzügen gemäß Zeichnung und nachfolgenden Angaben, gerade angeordnet, Abmessungen, Oberflächen und Ausführung gemäß Architektenplänen und nachfolgender Einzelbeschreibung als vollflächige und dauerhafte Folienklebung herstellen, liefern u. montieren, einschließlich Werkstattzeichnung (M 1:20 als Übersicht).

Plannr.: WITT-Ü-LSY_0EG - WITT-Ü-LSY_2OG
Ausführungsdetail: WITT-LSY-FB
Anschauungsgrafik: WITT-LSY-FB-Übersicht
Einbauort: EG - 2.OG
Anzahl Buchstaben: 4-7
Montagehöhe: nach Abstimmung vor Ort
Alle Schriftzüge sind als Majuskeln auszuführen.
Schriftart: Frutiger LT Pro - Bold Condensed
Versalhöhe: ca. 160 mm
Position: nach Angabe Architekt
Folie: gem. ZTV 3.1.5 dauerhafte Beklebung mittels computergeschnittener farbechter Hochleistungsfolie, Digitaldruckfolie für Glasoberflächen
Oberfläche: farbig + matt
Farbe: ähnlich NCS S 2020-R20B / NCS S 7010-B30G / NCS S 5040-Y90R / NCS S 2010-B / NCS S 6030-R und nach Bemusterung
Untergrund: Möbelplatte, Trockenbau, verputzte Wandfläche, Glas
Montage: als Einzelelemente zu verkleben; Untergrund ist vor Verklebung zu reinigen
Verortung: exakte Positionierung auf dem Türblatt gem. Detailplanung nach Abstimmung vor Ort
Menge: 10,000 St

**04.01.4 Folienbeklebung groß, langes Wort, Wand-, Tür- und Möbeloberfläche**
Beklebung von Wand- und Möbeloberflächen mit farbigen Folienschriftzügen gemäß Zeichnung und nachfolgenden Angaben, gerade angeordnet, Abmessungen, Oberflächen und Ausführung gemäß Architektenplänen und nachfolgender Einzelbeschreibung als vollflächige und dauerhafte Folienklebung herstellen, liefern u. montieren, einschließlich Werkstattzeichnung (M 1:20 als Übersicht).

Plannr.: WITT-Ü-LSY_0EG - WITT-Ü-LSY_2OG
Ausführungsdetail: WITT-LSY-FB
Anschauungsgrafik: WITT-LSY-FB-Übersicht
Einbauort: EG - 2.OG
Anzahl Buchstaben: 8-11
Montagehöhe: nach Abstimmung vor Ort
Alle Schriftzüge sind als Majuskeln auszuführen.
Schriftart: Frutiger LT Pro - Bold Condensed
Versalhöhe: ca. 160 mm
Position: nach Angabe Architekt
Folie: gem. ZTV 3.1.5 dauerhafte Beklebung mittels computergeschnittener farbechter Hochleistungsfolie, Digitaldruckfolie für Glasoberflächen
Oberfläche: farbig + matt
Farbe: ähnlich NCS S 2020-R20B / NCS S 7010-B30G / NCS S 5040-Y90R / NCS S 2010-B / NCS S 6030-R und nach Bemusterung
Untergrund: Möbelplatte, Trockenbau, verputzte Wandfläche, Glas
Montage: als Einzelelemente zu verkleben; Untergrund ist vor Verklebung zu reinigen
Verortung: exakte Positionierung auf dem Türblatt gem. Detailplanung nach Abstimmung vor Ort
Menge: 10,000 St

**04.01.5 Folienbeklebung klein, Schließfächer**
Beklebung von Türblattflächen mit farbigen Folienschriftzügen gemäß Zeichnung und nachfolgenden Angaben, gerade angeordnet, Abmessungen, Oberflächen und Ausführung gemäß Architektenplänen und nachfolgender Einzelbeschreibung als vollflächige und dauerhafte Folienklebung herstellen, liefern u. montieren, einschließlich Werkstattzeichnung (M 1:20 als Übersicht).

Plannr.: WITT-Ü-LSY_0EG
Anschauungsgrafik: WITT-LSY-FB-Übersicht
Einbauort: EG, Schließfächer
Anzahl Buchstaben: 2
Montagehöhe: nach Abstimmung vor Ort
Anforderung an die Barrierefreiheit sind zu beachten.
Gestaltung visueller Informationen im öffentlichen Raum gem. DIN 32986
Alle Schriftzüge sind als Majuskeln auszuführen.
Schriftart: Frutiger LT Pro - Bold Condensed
Versalhöhe: ca. 20 mm
Position: nach Angabe Architekt
Folie: gem. ZTV 3.1.5 dauerhafte Beklebung mittels computergeschnittener Hochleistungsfolie, Digitaldruckfolie für Glasoberflächen
Oberfläche: farbig + matt
Farbe: ähnlich NCS S 6030-R und nach Bemusterung
Leuchtdichtekontrast: > 0,70
Untergrund: lackiertes Türblatt
Montage: als Einzelelemente zu verkleben; Untergrund ist vor Verklebung zu reinigen
Verortung: exakte Positionierung auf dem Türblatt gem. Detailplanung nach Abstimmung vor Ort
Menge: 14,000 St

**04.01.6 Folienbeklebung klein, kurzes Wort, Türblatt**
Beklebung von Türblattflächen mit farbigen Folienschriftzügen gemäß Zeichnung und nachfolgenden Angaben, gerade angeordnet, Abmessungen, Oberflächen und Ausführung gemäß Architektenplänen und nachfolgender Einzelbeschreibung als vollflächige und dauerhafte Folienklebung herstellen, liefern u. montieren, einschließlich Werkstattzeichnung (M 1:20 als Übersicht).

Plannr.: WITT-Ü-LSY_0EG - WITT-Ü-LSY_2OG
Ausführungsdetail: WITT-LSY-FB
Einbauort: EG - 2.OG
Anzahl Buchstaben: 4-8
Montagehöhe: nach Abstimmung vor Ort
Anforderung an die Barrierefreiheit sind zu beachten.
Gestaltung visueller Informationen im öffentlichen Raum gem. DIN 32986
Alle Schriftzüge sind als Majuskeln auszuführen.
Schriftart: Frutiger LT Pro - Bold Condensed
Versalhöhe: ca. 20 mm
Position: nach Angabe Architekt
Folie: gem. ZTV 3.1.5 dauerhafte Beklebung mittels computergeschnittener Hochleistungsfolie, Digitaldruckfolie für Glasoberflächen
Oberfläche: farbig + matt
Farbe: ähnlich RAL 9004 Signalschwarz und nach Bemusterung
Leuchtdichtekontrast: > 0,70
Untergrund: lackiertes Türblatt
Montage: als Einzelelemente zu verkleben; Untergrund ist vor Verklebung zu reinigen
Verortung: exakte Positionierung auf dem Türblatt gem. Detailplanung nach Abstimmung vor Ort
Menge: 10,000 St

**04.01.7 Folienbeklebung klein, langes Wort, Türblatt**
Beklebung von Türblattflächen mit farbigen Folienschriftzügen gemäß Zeichnung und nachfolgenden Angaben, gerade angeordnet, Abmessungen, Oberflächen und Ausführung gemäß Architektenplänen und nachfolgender Einzelbeschreibung als vollflächige und dauerhafte Folienklebung herstellen, liefern u. montieren, einschließlich Werkstattzeichnung (M 1:20 als Übersicht).

Plannr.: WITT-Ü-LSY_0EG - WITT-Ü-LSY_2OG
Ausführungsdetail: WITT-LSY-FB
Einbauort: EG - 2.OG
Anzahl Buchstaben: 9-14
Montagehöhe: nach Abstimmung vor Ort
Anforderung an die Barrierefreiheit sind zu beachten.
Gestaltung visueller Informationen im öffentlichen Raum gem. DIN 32986
Alle Schriftzüge sind als Majuskeln auszuführen.
Schriftart: Frutiger LT Pro - Bold Condensed?
Versalhöhe: ca. 20 mm
Position: nach Angabe Architekt
Folie: gem. ZTV 3.1.5 dauerhafte Beklebung mittels computergeschnittener farbechter Hochleistungsfolie, Digitaldruckfolie für Glasoberflächen
Oberfläche: farbig + matt
Farbe: ähnlich RAL 9004 Signalschwarz und nach Bemusterung
Leuchtdichtekontrast: > 0,70
Untergrund: lackiertes Türblatt
Montage: als Einzelelemente zu verkleben; Untergrund ist vor Verklebung zu reinigen
Verortung: exakte Positionierung auf dem Türblatt gem. Detailplanung nach Abstimmung vor Ort
Menge: 8,000 St

**04.01.8 Folienbeklebung Pikto, Türblatt**
Beklebung von Türblattflächen mit farbigen Folienschriftzügen gemäß Zeichnung und nachfolgenden Angaben, gerade angeordnet, Abmessungen, Oberflächen und Ausführung gemäß Architektenplänen und nachfolgender Einzelbeschreibung als vollflächige und dauerhafte Folienklebung herstellen, liefern u. montieren, einschließlich Werkstattzeichnung (M 1:20 als Übersicht).

Plannr.: WITT-Ü-LSY_0EG - WITT-Ü-LSY_2OG
Ausführungsdetail: WITT-LSY-FB
Einbauort: EG - 2.OG
Größe Pikto: BxH ca. 25-60 x 80 mm
Montagehöhe: nach Abstimmung vor Ort
Anforderung an die Barrierefreiheit sind zu beachten.
Gestaltung visueller Informationen im öffentlichen Raum gem. DIN 32986
Folie: gem. ZTV 3.1.5 dauerhafte Beklebung mittels computergeschnittener farbechter Hochleistungsfolie, Digitaldruckfolie für Glasoberflächen
Oberfläche: farbig + matt
Farbe: ähnlich RAL 9004 Signalschwarz und nach Bemusterung
Leuchtdichtekontrast: > 0,70
Untergrund: gestrichene Trockenbauwand/ lackiertes Türblatt
Montage: als Einzelelemente zu verkleben; Untergrund ist vor Verklebung zu reinigen
Verortung: exakte Positionierung auf dem Türblatt gem. Detailplanung nach Abstimmung vor Ort
Menge: 10,000 St

**04.01.9 Folienbeklebung 'DRÜCKEN' LxB: 200x40 und 'ZIEHEN' LxB 150x30, Glastüren**
Beklebung von Glastrennwänden mit farbigen Folienschriftzügen gemäß Zeichnung und nachfolgenden Angaben, gerade angeordnet, Abmessungen, Oberflächen und Ausführung gemäß Architektenplänen und nachfolgender Einzelbeschreibung als vollflächige und dauerhafte Folienklebung herstellen, liefern u. montieren, einschließlich Werkstattzeichnung (M 1:20 als Übersicht).
Plannr.: WITT-Ü-LSY_0EG - WITT-Ü-LSY_2OG
Ausführungsdetail: WITT-LSY-FB
Einbauort: EG - 2.OG
Abmessungen: BxH ca. 150/200 x 40 mm
Montagehöhe: nach Abstimmung vor Ort
Anforderung an die Barrierefreiheit sind zu beachten.
Gestaltung visueller Informationen im öffentlichen Raum gem. DIN 32986
Alle Schriftzüge sind als Majuskeln auszuführen.
Schriftart: Frutiger LT Pro - Bold Condensed
Versalhöhe: ca. 20 mm
Position: nach Angabe Architekt
Folie: gem. ZTV 3.1.5 dauerhafte Beklebung mittels computergeschnittener farbechter und lichtdurchlässiger/transluzenter Hochleistungsfolie, Digitaldruckfolie für Glasoberflächen
Oberfläche: farbig + matt
Farbe: ähnlich NCS S 1502-Y und nach Bemusterung
Leuchtdichtekontrast: > 0,70
Untergrund: Glas
Montage: als Einzelelemente zu verkleben; Untergrund ist vor Verklebung zu reinigen
Verortung: exakte Positionierung auf dem Türblatt gem. Detailplanung nach Abstimmung vor Ort
Menge: 11,000 St

#### Untertitel 04.02 Folienbeklebung Muster

**04.02.1 Rückbau Bestandsfolienbeklebung Schaufenster**
Fachgerechtes Entfernen vorhandener Folienbeklebungen auf Glasflächen einschließlich rückstandsfreier Beseitigung von Kleberesten, Reinigung der Oberflächen sowie ordnungsgemäßer Entsorgung des anfallenden Materials. Ausführung ohne Beschädigung der Glasflächen und angrenzender Bauteile.
Einbauort: EG Schaufenster-Glasflächen
Montagehöhe: OK 2,80 m
Menge: 25,000 m²

**04.02.2 Schaufenster EG**
Folienbeklebung von Glasflächen mit Muster als Sichtschutz aus farbigen Flächen gemäß Zeichnung und nachfolgenden Angaben, gerade angeordnet, Abmessungen, Oberflächen und Ausführung gemäß Architektenplänen und nachfolgender Einzelbeschreibung als vollflächige und dauerhafte Folienklebung herstellen, liefern u. montieren, einschließlich Werkstattzeichnung (M 1:20 als Übersicht).
Plannr.: WITT-Ü-LSY_0EG
Elementnr./Grafik: nach Angabe Architekt
Einbauort: EG Schaufenster-Glasflächen
Abmessungen: H ca. 2500 mm
Montagehöhe: nach Abstimmung vor Ort
Anforderung an die Barrierefreiheit sind zu beachten.
Gestaltung visueller Informationen im öffentlichen Raum gem. DIN 32986
Folie: gem. ZTV 3.1.5 dauerhafte Beklebung mittels computergeschnittener farbechter und lichtdurchlässiger/transluzenter Hochleistungsfolie, Digitaldruckfolie für Glasoberflächen
Oberfläche: farbig + matt
Farbe: nach Angabe Architekt
Leuchtdichtekontrast: > 0,70
Ausschnitt: Folienausschnitt gem. Angabe Architekt
Untergrund: Glas
Montage: als Einzelelemente zu verkleben; Untergrund ist vor Verklebung zu reinigen
Verortung: exakte Positionierung auf dem Türblatt gem. Detailplanung nach Abstimmung vor Ort
Menge: 19,000 m

**04.02.3 Folienbeklebung Schiebetür Eingang**
Folienbeklebung von Glasflächen mit Muster als Sichtschutz aus farbigen Flächen gemäß Zeichnung und nachfolgenden Angaben, gerade angeordnet, Abmessungen, Oberflächen und Ausführung gemäß Architektenplänen und nachfolgender Einzelbeschreibung als vollflächige und dauerhafte Folienklebung herstellen, liefern u. montieren, einschließlich Werkstattzeichnung (M 1:20 als Übersicht).
Plannr.: WITT-Ü-LSY_0EG
Grafik: WITT-LSY-FB_M
Einbauort: EG Schiebetür Haupteingang
Abmessungen: HxB ca. 2320 x 600 mm
Montagehöhe: nach Abstimmung vor Ort
Anforderung an die Barrierefreiheit sind zu beachten.
Gestaltung visueller Informationen im öffentlichen Raum gem. DIN 32986
Folie: gem. ZTV 3.1.5 dauerhafte Beklebung mittels computergeschnittener farbechter und lichtdurchlässiger/transluzenter Hochleistungsfolie, Digitaldruckfolie für Glasoberflächen
Oberfläche: farbig + matt
Farbe: ähnlich NCS S 1502-Y und nach Bemusterung
Leuchtdichtekontrast: > 0,70
Untergrund: Glas
Montage: als Einzelelemente zu verkleben; Untergrund ist vor Verklebung zu reinigen
Verortung: exakte Positionierung auf dem Türblatt gem. Detailplanung nach Abstimmung vor Ort
Menge: 4,000 St

**04.02.4 Folienbeklebung Glastür**
Folienbeklebung von Glasflächen mit Muster als Sichtschutz aus farbigen Flächen gemäß Zeichnung und nachfolgenden Angaben, gerade angeordnet, Abmessungen, Oberflächen und Ausführung gemäß Architektenplänen und nachfolgender Einzelbeschreibung als vollflächige und dauerhafte Folienklebung herstellen, liefern u. montieren, einschließlich Werkstattzeichnung (M 1:20 als Übersicht).
Plannr.: WITT-Ü-LSY_0EG - WITT-Ü-LSY_2OG
Grafik: WITT-LSY-FB_M
Einbauort: EG nahe Aufzug (T.I.0.5), 1.OG zu TH2 (T.I.TH2.1.2), 2. OG zu TH2 (T.I.TH2.2.2)
Abmessungen: BxH ca. 985 x 1710 mm / ca. 870 x 1710 mm
Montagehöhe: nach Abstimmung vor Ort
Anforderung an die Barrierefreiheit sind zu beachten.
Gestaltung visueller Informationen im öffentlichen Raum gem. DIN 32986
Folie: gem. ZTV 3.1.5 dauerhafte Beklebung mittels computergeschnittener farbechter und lichtdurchlässiger/transluzenter Hochleistungsfolie, Digitaldruckfolie für Glasoberflächen
Oberfläche: farbig + matt
Farbe: ähnlich NCS S 1502-Y und nach Bemusterung
Leuchtdichtekontrast: > 0,70
Ausschnitt: 1 Stk. BxH: ca. 240 x 170 mm für Drücken/Ziehen (Pos. 4.01.09)
Untergrund: Glas
Montage: als Einzelelemente zu verkleben; Untergrund ist vor Verklebung zu reinigen
Verortung: exakte Positionierung auf dem Türblatt gem. Detailplanung nach Abstimmung vor Ort
Menge: 3,000 St

**04.02.5 Folienbeklebung 1.OG Seminarraum**
Folienbeklebung von Glasflächen mit Muster als Sichtschutz aus farbigen Flächen gemäß Zeichnung und nachfolgenden Angaben, gerade angeordnet, Abmessungen, Oberflächen und Ausführung gemäß Architektenplänen und nachfolgender Einzelbeschreibung als vollflächige und dauerhafte Folienklebung herstellen, liefern u. montieren, einschließlich Werkstattzeichnung (M 1:20 als Übersicht).
Plannr.: WITT-Ü-LSY_1OG
Elementnr./Grafik: nach Angabe Architekt
Einbauort: Glastrennwand zu Seminarraum
Abmessungen: BxH 1600 x 2000 mm
Montagehöhe: nach Abstimmung vor Ort
Anforderung an die Barrierefreiheit sind zu beachten.
Gestaltung visueller Informationen im öffentlichen Raum gem. DIN 32986
Folie: gem. ZTV 3.1.5 dauerhafte Beklebung mittels computergeschnittener farbechter und lichtdurchlässiger/transluzenter Hochleistungsfolie, Digitaldruckfolie für Glasoberflächen
Oberfläche: farbig + matt
Farbe: ähnlich NCS S 1502-Y und nach Bemusterung
Leuchtdichtekontrast: > 0,70
Untergrund: Glas
Montage: als Einzelelemente zu verkleben; Untergrund ist vor Verklebung zu reinigen
Verortung: exakte Positionierung auf dem Türblatt gem. Detailplanung nach Abstimmung vor Ort
Menge: 2,000 St

**04.02.6 Folienbeklebung Brandschutzverglasung TH2**
Folienbeklebung von Glasfläche als Sichtschutz aus farbigen Flächen gemäß Zeichnung und nachfolgenden Angaben, gerade angeordnet, Abmessungen, Oberflächen und Ausführung gemäß Architektenplänen und nachfolgender Einzelbeschreibung als vollflächige und dauerhafte Folienklebung herstellen, liefern u. montieren, einschließlich Werkstattzeichnung (M 1:20 als Übersicht).
Plannr.: WITT-Ü-LSY_1OG
Elementnr./Grafik: nach Angabe Architekt
Einbauort: Brandschutzverglasung im Splitlevel TH2
Abmessungen: BxH 700 x 620 mm
Montagehöhe: nach Abstimmung vor Ort
Anforderung an die Barrierefreiheit sind zu beachten.
Gestaltung visueller Informationen im öffentlichen Raum gem. DIN 32986
Folie: gem. ZTV 3.1.5 dauerhafte Beklebung mittels farbechter und lichtdurchlässiger/transluzenter Hochleistungsfolie, Digitaldruckfolie für Glasoberflächen
Oberfläche: farbig + matt
Farbe: nach Bemusterung
Leuchtdichtekontrast: > 0,70
Untergrund: Glas
Montage: als Einzelelemente zu verkleben; Untergrund ist vor Verklebung zu reinigen
Verortung: exakte Positionierung auf dem Türblatt gem. Detailplanung nach Abstimmung vor Ort
Menge: 1,000 St

**04.02.7 Folienbeklebung Fenster Barrierefreies WC**
Folienbeklebung von Glasfläche als Sichtschutz aus farbigen Flächen gemäß Zeichnung und nachfolgenden Angaben, gerade angeordnet, Abmessungen, Oberflächen und Ausführung gemäß Architektenplänen und nachfolgender Einzelbeschreibung als vollflächige und dauerhafte Folienklebung herstellen, liefern u. montieren, einschließlich Werkstattzeichnung (M 1:20 als Übersicht).
Plannr.: WITT-Ü-LSY_2OG
Elementnr./Grafik: nach Angabe Architekt
Einbauort: Außenfenster barrierefreies WC, 2.OG (F.A.2.12)
Abmessungen: BxH 505 x 1250 mm
Montagehöhe: nach Abstimmung vor Ort
Anforderung an die Barrierefreiheit sind zu beachten.
Gestaltung visueller Informationen im öffentlichen Raum gem. DIN 32986
Folie: gem. ZTV 3.1.5 dauerhafte Beklebung mittels farbechter und lichtdurchlässiger/transluzenter Hochleistungsfolie, Digitaldruckfolie für Glasoberflächen
Oberfläche: farbig + matt
Farbe: nach Bemusterung
Leuchtdichtekontrast: > 0,70
Untergrund: Glas
Montage: als Einzelelemente zu verkleben; Untergrund ist vor Verklebung zu reinigen
Verortung: exakte Positionierung auf dem Türblatt gem. Detailplanung nach Abstimmung vor Ort
Menge: 2,000 St

#### Untertitel 04.03 Sicherheitsmarkierung

**04.03.1 Markierungsstreifen, Kreismuster, Ø 40mm**
Folienbeklebung von Glasflächen mit Mustern als Sicherheitsmarkierung aus farbigen, transluzenten Flächen gemäß Zeichnung und nachfolgenden Angaben, gerade angeordnet, Abmessungen, Oberflächen und Ausführung gemäß Architektenplänen und nachfolgender Einzelbeschreibung als vollflächige und dauerhafte Folienklebung herstellen, liefern u. montieren, einschließlich Werkstattzeichnung (M 1:20 als Übersicht).
Plannr.: WITT-Ü-LSY_0EG - WITT-Ü-LSY_2OG
Ausführungsdetail: WITT-LSY-FB
Einbauort: EG-2.OG
Abmessungen: HxB = ca. 40 x 50-150 mm
Montagehöhe: OK Markierungsstreifen unten ca. 0.64 m / OK Markierungsstreifen oben ca. 1.60 m
Anforderung an die Barrierefreiheit sind zu beachten.
Gestaltung visueller Informationen im öffentlichen Raum gem. DIN 32986
Sicherheitsmarkierung: gem. ZTV 3.1.5 als Kreismuster gem. Vorlage; Ø= 40 mm, OK untere Sicherheitsmarkierung: ca. + 0.64 m, OK obere Sicherheitsmarkierung: ca. + 1.60 m
Folie: gem. ZTV 3.1.5 dauerhafte Beklebung mittels computergeschnittener farbechter und lichtdurchlässiger/transluzenter Hochleistungsfolie, Digitaldruckfolie für Glasoberflächen
Oberfläche: farbig + matt
Farbe: ähnlich NCS S 1502-Y und nach Bemusterung
Leuchtdichtekontrast: > 0,70
Untergrund: Glastrennwand, Glastür
Montage: als Einzelelemente zu verkleben; Untergrund ist vor Verklebung zu reinigen
Verortung: exakte Positionierung auf dem Glas gem. Detailplanung und nach Abstimmung vor Ort
Menge: 18,000 m
